# Latiguillo de fibra óptica

- Propiedad del archivo: CYPE Ingenieros S.A.
- Formato: FIEBDC-3/2016
- Programa: Generador de precios de la construcción. CYPE Ingenieros, S.A.
- Fecha: 04/04/2024
- Ámbito geográfico: Honduras
- Divisa: HNL
- Costes indirectos: 3 %
- Gastos generales: 13 %
- Beneficio industrial: 6 %
- IVA: 15 %

## I Instalaciones

### IA Audiovisuales

#### IAO Red de cables de fibra óptica

**IAO022** Ud Latiguillo de fibra óptica.
Latiguillo doble, de 40 m de longitud, formado por dos cables dieléctricos de 1 fibra óptica monomodo G657A2 y cubierta de material termoplástico ignífugo, libre de halógenos, de 3 mm de diámetro, de baja atenuación y alta flexibilidad, reacción al fuego clase Dca-s2,d2,a2 según UNE-EN 50575, y conector tipo SC/APC simple en cada extremo. Incluso elementos de sujeción.
Incluye: Tendido de cables. Conexionado y comprobación de su correcto funcionamiento.
Criterio de medición de proyecto: Número de unidades previstas, según documentación gráfica de Proyecto.
Criterio de medición de obra: Se medirá el número de unidades realmente ejecutadas según especificaciones de Proyecto.

| Código | Ud | Descripción | Rendimiento | Precio | Importe |
|---|---|---|---|---|---|
| mt40foc105f | Ud | Latiguillo doble, de 40 m de longitud, formado por dos cables dieléctricos de 1 fibra óptica monomodo G657A2 y cubierta de material termoplástico ignífugo, libre de halógenos, de 3 mm de diámetro, de baja atenuación y alta flexibilidad, reacción al fuego clase Dca-s2,d2,a2 según UNE-EN 50575, y conector tipo SC/APC simple en cada extremo. (material) | 1 | 1684.18 | 1684.180 |
| mo001 | h | Instalador de telecomunicaciones. (mano de obra) | 0.247 | 117.18 | 28.943 |
| mo056 | h | Ayudante de instalador de telecomunicaciones. (mano de obra) | 0.247 | 85.08 | 21.015 |
| % | % | Herramienta menor | 2 % | 1734.138 | 34.683 |
|  |  | Costes directos |  |  | 1768.821 |
