# Grupo de presión de gasóleo

- Propiedad del archivo: CYPE Ingenieros S.A.
- Formato: FIEBDC-3/2016
- Programa: Generador de precios de la construcción. CYPE Ingenieros, S.A.
- Fecha: 04/04/2024
- Ámbito geográfico: Honduras
- Divisa: HNL
- Costes indirectos: 3 %
- Gastos generales: 13 %
- Beneficio industrial: 6 %
- IVA: 15 %

## I Instalaciones

### IC Calefacción, refrigeración, climatización y agua caliente

#### ICD Combustible líquido

**ICD160** Ud Grupo de presión de gasóleo.
Grupo de presión de gasóleo, formado por: dos bombas, con una potencia de 2x550 W, caudal máximo de 800 l/h, motor con protección IP55, para alimentación trifásica a 230/400 V; filtro; vacuómetro; válvulas de corte; válvulas de retención; manómetro; presostato de doble función; válvula de seguridad; tanque de membrana, de lámina de acero; detector de derrames con sonda; cuadro eléctrico de control y soporte metálico. Totalmente montado, conexionado y puesto en marcha por la empresa instaladora para la comprobación de su correcto funcionamiento. Sin incluir la instalación eléctrica.
Incluye: Replanteo. Colocación y fijación del grupo de presión. Conexionado. Puesta en marcha.
Criterio de medición de proyecto: Número de unidades previstas, según documentación gráfica de Proyecto.
Criterio de medición de obra: Se medirá el número de unidades realmente ejecutadas según especificaciones de Proyecto.

| Código | Ud | Descripción | Rendimiento | Precio | Importe |
|---|---|---|---|---|---|
| mt38dep900E | Ud | Grupo de presión de gasóleo, formado por: dos bombas, con una potencia de 2x550 W, caudal máximo de 800 l/h, motor con protección IP55, para alimentación trifásica a 230/400 V; filtro; vacuómetro; válvulas de corte; válvulas de retención; manómetro; presostato de doble función; válvula de seguridad; tanque de membrana, de lámina de acero; detector de derrames con sonda; cuadro eléctrico de control y soporte metálico. (material) | 1 | 168841.3 | 168841.300 |
| mo004 | h | Instalador de calefacción. (mano de obra) | 4.383 | 117.18 | 513.600 |
| mo103 | h | Ayudante de instalador de calefacción. (mano de obra) | 4.383 | 85.08 | 372.906 |
| % | % | Herramienta menor | 2 % | 169727.806 | 3394.556 |
|  |  | Costes directos |  |  | 173122.362 |

## Recursos

**mt38dep900E** Ud Grupo de presión de gasóleo
Datos técnicos: Coste energético 2587.875 MJ; Emisión de CO2 176.601 kg
Residuos:
- embalaje: re150101 Envases de papel y cartón. (componente de residuo); rendimiento 1.678 kg; Código LER 15 01 01; Masa del elemento 1 kg; Volumen 0.001333 m3
