# Regulador de carga

- Propiedad del archivo: CYPE Ingenieros S.A.
- Formato: FIEBDC-3/2016
- Programa: Generador de precios de la construcción. CYPE Ingenieros, S.A.
- Fecha: 04/04/2024
- Ámbito geográfico: Honduras
- Divisa: HNL
- Costes indirectos: 3 %
- Gastos generales: 13 %
- Beneficio industrial: 6 %
- IVA: 15 %

## I Instalaciones

### IE Eléctricas

#### IEF Solar fotovoltaica

**IEF040** Ud Regulador de carga.
Regulador de carga MPPT, tensión nominal 12/24/36/48 V con reconocimiento automático, intensidad de carga nominal 70 A, potencia máxima a 12 V 1000 W, potencia máxima a 24 V 2000 W, potencia máxima a 36 V 3000 W, potencia máxima a 48 V 4000 W, intensidad máxima de cortocircuito 35 A, tensión máxima en circuito abierto 250 V, eficiencia máxima 99%, dimensiones 185x250x95 mm, con puerto Ethernet, Bluetooth, gestión inteligente del acumulador de energía eléctrica, algoritmo de carga del acumulador de energía eléctrica programable, protecciones eléctricas y sensor de temperatura interna. Incluso accesorios necesarios para su correcta instalación.
Incluye: Montaje, fijación y nivelación. Conexionado y comprobación de su correcto funcionamiento.
Criterio de medición de proyecto: Número de unidades previstas, según documentación gráfica de Proyecto.
Criterio de medición de obra: Se medirá el número de unidades realmente ejecutadas según especificaciones de Proyecto.

| Código | Ud | Descripción | Rendimiento | Precio | Importe |
|---|---|---|---|---|---|
| mt35rfg040fg | Ud | Regulador de carga MPPT, tensión nominal 12/24/36/48 V con reconocimiento automático, intensidad de carga nominal 70 A, potencia máxima a 12 V 1000 W, potencia máxima a 24 V 2000 W, potencia máxima a 36 V 3000 W, potencia máxima a 48 V 4000 W, intensidad máxima de cortocircuito 35 A, tensión máxima en circuito abierto 250 V, eficiencia máxima 99%, dimensiones 185x250x95 mm, con puerto Ethernet, Bluetooth, gestión inteligente del acumulador de energía eléctrica, algoritmo de carga del acumulador de energía eléctrica programable, protecciones eléctricas y sensor de temperatura interna. (material) | 1 | 24821.19 | 24821.190 |
| mo003 | h | Electricista. (mano de obra) | 0.263 | 117.18 | 30.818 |
| mo102 | h | Ayudante de electricista. (mano de obra) | 0.263 | 85.08 | 22.376 |
| % | % | Herramienta menor | 2 % | 24874.384 | 497.488 |
|  |  | Costes directos |  |  | 25371.872 |
