# Salida de cables empotrada

- Propiedad del archivo: CYPE Ingenieros S.A.
- Formato: FIEBDC-3/2016
- Programa: Generador de precios de la construcción. CYPE Ingenieros, S.A.
- Fecha: 28/10/2024
- Ámbito geográfico: Honduras
- Divisa: HNL
- Costes indirectos: 3 %
- Gastos generales: 13 %
- Beneficio industrial: 6 %
- IVA: 15 %

## I Instalaciones

### IE Eléctricas

#### IEM Mecanismos

**IEM080** Ud Salida de cables empotrada.
Salida de cables, gama básica, con bornes dobles para 4 conductores de hasta 2,5 mm² de sección, tensión nominal 400 V y brida de sujeción, con tapa, de color blanco y marco embellecedor para 1 elemento, de color blanco. Instalación empotrada.
Criterio de valoración económica: El precio no incluye la caja para mecanismo empotrado.
Incluye: Montaje, conexionado y comprobación de su correcto funcionamiento.
Criterio de medición de proyecto: Número de unidades previstas, según documentación gráfica de Proyecto.
Criterio de medición de obra: Se medirá el número de unidades realmente ejecutadas según especificaciones de Proyecto.

| Código | Ud | Descripción | Rendimiento | Precio | Importe |
|---|---|---|---|---|---|
| mt33gbg820a | Ud | Salida de cables, para empotrar, gama básica, con bornes dobles para 4 conductores de hasta 2,5 mm² de sección, tensión nominal 400 V y brida de sujeción. (material) | 1 | 278.78 | 278.780 |
| mt33gbg825a | Ud | Tapa para salida de cables, gama básica, de color blanco. (material) | 1 | 71.8 | 71.800 |
| mt33gbg950a | Ud | Marco embellecedor para 1 elemento, gama básica, de color blanco. (material) | 1 | 70.05 | 70.050 |
| mo003 | h | Electricista. (mano de obra) | 0.153 | 118.7 | 18.161 |
| % | % | Herramienta menor | 2 % | 438.791 | 8.776 |
|  |  | Costes directos |  |  | 447.567 |
