# Tubería de polietileno resistente a la temperatura (PE-RT) con barrera de oxígeno

- Propiedad del archivo: CYPE Ingenieros S.A.
- Formato: FIEBDC-3/2016
- Programa: Generador de precios de la construcción. CYPE Ingenieros, S.A.
- Fecha: 04/04/2024
- Ámbito geográfico: Honduras
- Divisa: HNL
- Costes indirectos: 3 %
- Gastos generales: 13 %
- Beneficio industrial: 6 %
- IVA: 15 %

## I Instalaciones

### IH Tuberías para fluidos

#### IHE Tuberías de polietileno

**IHE220** m Tubería de polietileno resistente a la temperatura (PE-RT) con barrera de oxígeno.
Tubería formada por tubo de polietileno resistente a la temperatura (PE-RT) con barrera de oxígeno (EVOH) y recubrimiento exterior de polímero con micropartículas metálicas, de 12 mm de diámetro exterior y 1,4 mm de espesor. Instalación en superficie. Incluso material auxiliar para montaje y sujeción a la obra, accesorios y piezas especiales.
Incluye: Replanteo. Colocación y fijación de tubos, accesorios y piezas especiales.
Criterio de medición de proyecto: Longitud medida según documentación gráfica de Proyecto.
Criterio de medición de obra: Se medirá la longitud realmente ejecutada según especificaciones de Proyecto.

| Código | Ud | Descripción | Rendimiento | Precio | Importe |
|---|---|---|---|---|---|
| mt37pol407a | Ud | Material auxiliar para montaje y sujeción a la obra de las tuberías de polietileno resistente a la temperatura (PE-RT) con barrera de oxígeno (EVOH) y recubrimiento exterior de polímero con micropartículas metálicas, de 12 mm de diámetro exterior. (material) | 1 | 1.03 | 1.030 |
| mt37pol027ag | m | Tubo de polietileno resistente a la temperatura (PE-RT) con barrera de oxígeno (EVOH) y recubrimiento exterior de polímero con micropartículas metálicas, de 12 mm de diámetro exterior y 1,4 mm de espesor, según ISO 22391-2, con el precio incrementado el 30% en concepto de accesorios y piezas especiales. (material) | 1 | 30.67 | 30.670 |
| mo008 | h | Fontanero. (mano de obra) | 0.033 | 117.18 | 3.867 |
| mo107 | h | Ayudante de fontanero. (mano de obra) | 0.033 | 85.08 | 2.808 |
| % | % | Herramienta menor | 2 % | 38.375 | 0.768 |
|  |  | Costes directos |  |  | 39.143 |

Residuos:
- colocación: mt37pol027ag; factor de residuo 0.0275

## Recursos

**mt37pol027ag** m Tubo de polietileno resistente a la temperatura (PE-RT) con barrera de oxígeno (EVOH) y recubrimiento exterior de
Datos técnicos: Coste energético 4.456 MJ; Emisión de CO2 0.221 kg; Código LER 17 02 03; Masa del elemento 0.046 kg; Volumen 0.000077 m3
