# Tubería multicapa de polietileno reticulado/aluminio/polietileno reticulado (PE-X/Al/PE-X), preaislada térmicamente

- Propiedad del archivo: CYPE Ingenieros S.A.
- Formato: FIEBDC-3/2016
- Programa: Generador de precios de la construcción. CYPE Ingenieros, S.A.
- Fecha: 10/11/2025
- Ámbito geográfico: Honduras
- Divisa: HNL
- Costes indirectos: 3 %
- Gastos generales: 13 %
- Beneficio industrial: 6 %
- IVA: 15 %

## I Instalaciones

### IH Tuberías para fluidos

#### IHU Tuberías multicapa, preaisladas.

**IHU120** m Tubería multicapa de polietileno reticulado/aluminio/polietileno reticulado (PE-X/Al/PE-X), preaislada térmicamente.
Tubería preaislada térmicamente formada por tubo multicapa de polietileno reticulado/aluminio/polietileno reticulado (PE-Xb/Al/PE-Xb), PN=10 bar, con aislamiento térmico de espuma de polietileno de 6 mm de espesor, conductividad térmica 0,04 W/(mK) y capa de protección de polietileno de baja densidad de color verde, de 14 mm de diámetro exterior y 2 mm de espesor. Instalación en superficie. Incluso material auxiliar para montaje y sujeción a la obra, accesorios y piezas especiales.
Incluye: Replanteo. Colocación y fijación de tubos, accesorios y piezas especiales.
Criterio de medición de proyecto: Longitud medida según documentación gráfica de Proyecto.
Criterio de medición de obra: Se medirá la longitud realmente ejecutada según especificaciones de Proyecto.

| Código | Ud | Descripción | Rendimiento | Precio | Importe |
|---|---|---|---|---|---|
| mt37aqt520a | Ud | Material auxiliar para montaje y sujeción a la obra de las tuberías multicapa de polietileno reticulado/aluminio/polietileno reticulado (PE-Xb/Al/PE-Xb), PN=10 bar, con aislamiento térmico y capa de protección, de 14 mm de diámetro exterior. (material) | 1 | 5.06 | 5.060 |
| mt37aqt120ag | m | Tubo multicapa de polietileno reticulado/aluminio/polietileno reticulado (PE-Xb/Al/PE-Xb), PN=10 bar, con aislamiento térmico de espuma de polietileno de 6 mm de espesor, conductividad térmica 0,04 W/(mK) y capa de protección de polietileno de baja densidad de color verde, de 14 mm de diámetro exterior y 2 mm de espesor, suministrado en rollos de 50 m de longitud, según ISO 21003-2, con el precio incrementado el 30% en concepto de accesorios y piezas especiales. (material) | 1 | 131.44 | 131.440 |
| mo008 | h | Fontanero. (mano de obra) | 0.027 | 123.93 | 3.346 |
| mo107 | h | Ayudante de fontanero. (mano de obra) | 0.027 | 89.97 | 2.429 |
| % | % | Herramienta menor | 2 % | 142.275 | 2.846 |
|  |  | Costes directos |  |  | 145.121 |

Residuos:
- colocación: mt37aqt120ag; factor de residuo 0.0165048

## Recursos

**mt37aqt120ag** m Tubo multicapa de polietileno reticulado/aluminio/polietileno reticulado (PE-Xb/Al/PE-Xb)
Datos técnicos: Coste energético 15.473 MJ; Emisión de CO2 0.643 kg; Código LER 17 02 03; Masa del elemento 0.105 kg; Volumen 0.000175 m3
Residuos:
- embalaje: re150101 Envases de papel y cartón. (componente de residuo); rendimiento 0.005 kg; Código LER 15 01 01; Masa del elemento 1 kg; Volumen 0.001333 m3
- embalaje: re170201 Madera. (componente de residuo); rendimiento 0.016 kg; Código LER 17 02 01; Masa del elemento 1 kg; Volumen 0.000909 m3
- embalaje: re170203 Plástico. (componente de residuo); rendimiento 0.001 kg; Código LER 17 02 03; Masa del elemento 1 kg; Volumen 0.001667 m3
