# Canalización de protección de cableado

- Propiedad del archivo: CYPE Ingenieros S.A.
- Formato: FIEBDC-3/2016
- Programa: Generador de precios de la construcción. CYPE Ingenieros, S.A.
- Fecha: 04/04/2024
- Ámbito geográfico: Honduras
- Divisa: HNL
- Costes indirectos: 3 %
- Gastos generales: 13 %
- Beneficio industrial: 6 %
- IVA: 15 %

## I Instalaciones

### IM Domóticas e inmóticas

#### IMK Componentes del sistema KNX

**IMK900** m Canalización de protección de cableado.
Canalización de protección de cableado, formada por tubo de policarbonato rígido, libre de halógenos, roscable, de color gris, de 32 mm de diámetro nominal, con IP547. Instalación en superficie. Incluso abrazaderas, elementos de sujeción y accesorios (curvas, manguitos, tes, codos y curvas flexibles).
Incluye: Replanteo y trazado de la línea. Colocación y fijación de tubos.
Criterio de medición de proyecto: Longitud medida según documentación gráfica de Proyecto.
Criterio de medición de obra: Se medirá la longitud realmente ejecutada según especificaciones de Proyecto.

| Código | Ud | Descripción | Rendimiento | Precio | Importe |
|---|---|---|---|---|---|
| mt35aia120d | m | Tubo rígido de policarbonato, exento de halógenos, roscable, curvable en caliente, de color gris, de 32 mm de diámetro nominal, para instalaciones eléctricas en edificios públicos y para evitar emisiones de humo y gases ácidos. Resistencia a la compresión 1250 N, resistencia al impacto 6 julios, temperatura de trabajo -5°C hasta 90°C, con grado de protección IP547, propiedades eléctricas: aislante, no propagador de la llama. Incluso abrazaderas, elementos de sujeción y accesorios (curvas, manguitos, tes, codos y curvas flexibles). (material) | 1 | 383.24 | 383.240 |
| mo003 | h | Electricista. (mano de obra) | 0.121 | 117.18 | 14.179 |
| mo102 | h | Ayudante de electricista. (mano de obra) | 0.121 | 85.08 | 10.295 |
| % | % | Herramienta menor | 2 % | 407.714 | 8.154 |
|  |  | Costes directos |  |  | 415.868 |

Residuos:
- colocación: mt35aia120d; factor de residuo 0.0267515

## Recursos

**mt35aia120d** m Tubo rígido de policarbonato
Datos técnicos: Coste energético 31.970 MJ; Emisión de CO2 1.587 kg; Código LER 17 02 03; Masa del elemento 0.33 kg; Volumen 0.00055 m3
