# Filtro

- Propiedad del archivo: CYPE Ingenieros S.A.
- Formato: FIEBDC-3/2016
- Programa: Generador de precios de la construcción. CYPE Ingenieros, S.A.
- Fecha: 10/11/2025
- Ámbito geográfico: Honduras
- Divisa: HNL
- Costes indirectos: 3 %
- Gastos generales: 13 %
- Beneficio industrial: 6 %
- IVA: 15 %

## I Instalaciones

### IO Contra incendios

#### IOB Sistemas de abastecimiento de agua

**IOB026** Ud Filtro.
Filtro retenedor de residuos de fundición dúctil, con tamiz de acero inoxidable, unión con bridas, de 3" de diámetro, PN=16 bar.
Incluye: Montaje, conexionado y comprobación de su correcto funcionamiento.
Criterio de medición de proyecto: Número de unidades previstas, según documentación gráfica de Proyecto.
Criterio de medición de obra: Se medirá el número de unidades realmente ejecutadas según especificaciones de Proyecto.

| Código | Ud | Descripción | Rendimiento | Precio | Importe |
|---|---|---|---|---|---|
| mt41svc100c | Ud | Filtro retenedor de residuos de fundición dúctil, con tamiz de acero inoxidable, unión con bridas, de 3" de diámetro, PN=16 bar. (material) | 1 | 4167.4 | 4167.400 |
| mt41www030 | Ud | Material auxiliar para instalaciones contra incendios. (material) | 1 | 50.55 | 50.550 |
| mo008 | h | Fontanero. (mano de obra) | 0.329 | 123.93 | 40.773 |
| mo107 | h | Ayudante de fontanero. (mano de obra) | 0.329 | 89.97 | 29.600 |
| % | % | Herramienta menor | 2 % | 4288.323 | 85.766 |
|  |  | Costes directos |  |  | 4374.089 |

## Recursos

**mt41svc100c** Ud Filtro retenedor de residuos de fundición dúctil
Datos técnicos: Coste energético 804.456 MJ; Emisión de CO2 67.734 kg
Residuos:
- embalaje: re150101 Envases de papel y cartón. (componente de residuo); rendimiento 0.074 kg; Código LER 15 01 01; Masa del elemento 1 kg; Volumen 0.001333 m3
