# Dispositivo de control centralizado

- Propiedad del archivo: CYPE Ingenieros S.A.
- Formato: FIEBDC-3/2016
- Programa: Generador de precios de la construcción. CYPE Ingenieros, S.A.
- Fecha: 04/04/2024
- Ámbito geográfico: Honduras
- Divisa: HNL
- Costes indirectos: 3 %
- Gastos generales: 13 %
- Beneficio industrial: 6 %
- IVA: 15 %

## I Instalaciones

### IV Ventilación

#### IVH Ventilación híbrida

**IVH040** Ud Dispositivo de control centralizado.
Dispositivo de control centralizado formado por gabinete de programación compuesto por caja de superficie estanca, de 300x200x150 mm, interruptor automático, transformador y programador electrónico, para control de hasta 8 extractores estáticos mecánicos en edificio multifamiliar, con sistema automático de funcionamiento simultáneo y anemómetro; instalación en edificio multifamiliar. Incluso tubo protector del cableado y cables.
Incluye: Replanteo del recorrido de la canalización eléctrica. Colocación del dispositivo de control centralizado. Colocación y fijación de tubos. Tendido de cables. Conexionado.
Criterio de medición de proyecto: Número de unidades previstas, según documentación gráfica de Proyecto.
Criterio de medición de obra: Se medirá el número de unidades realmente ejecutadas según especificaciones de Proyecto.

| Código | Ud | Descripción | Rendimiento | Precio | Importe |
|---|---|---|---|---|---|
| mt42svi025b | Ud | Gabinete de programación, compuesto por caja de superficie estanca, de 300x200x150 mm, interruptor automático, transformador y programador electrónico, para control de hasta 8 extractores estáticos mecánicos en edificio multifamiliar. (material) | 1 | 92066.6 | 92066.600 |
| mt42svi027a | Ud | Sistema automático de funcionamiento simultáneo. (material) | 1 | 9232.75 | 9232.750 |
| mt42svi028a | Ud | Anemómetro. (material) | 1 | 32898.81 | 32898.810 |
| mt35aia090ca | m | Tubo rígido de PVC, roscable, curvable en caliente, de color negro, de 16 mm de diámetro nominal, para canalización fija en superficie. Resistencia a la compresión 1250 N, resistencia al impacto 2 julios, temperatura de trabajo -5°C hasta 60°C, con grado de protección IP547, propiedades eléctricas: aislante, no propagador de la llama. Incluso abrazaderas, elementos de sujeción y accesorios (curvas, manguitos, tes, codos y curvas flexibles). (material) | 111 | 40.87 | 4536.570 |
| mt35cun020a | m | Cable unipolar H07Z1-K (AS), siendo su tensión asignada de 450/750 V, reacción al fuego clase Cca-s1a,d1,a1 según UNE-EN 50575, con conductor multifilar de cobre clase 5 (-K) de 1,5 mm² de sección, con aislamiento de compuesto termoplástico a base de poliolefina libre de halógenos con baja emisión de humos y gases corrosivos (Z1). (material) | 333 | 13.6 | 4528.800 |
| mo003 | h | Electricista. (mano de obra) | 9.233 | 117.18 | 1081.923 |
| mo102 | h | Ayudante de electricista. (mano de obra) | 9.233 | 85.08 | 785.544 |
| % | % | Herramienta menor | 2 % | 145130.997 | 2902.620 |
|  |  | Costes directos |  |  | 148033.617 |

Residuos:
- colocación: mt35aia090ca; factor de residuo 0.0275
- colocación: mt35cun020a; factor de residuo 0.0165

## Recursos

**mt35aia090ca** m Tubo rígido de PVC
Datos técnicos: Coste energético 11.626 MJ; Emisión de CO2 0.577 kg; Código LER 17 02 03; Masa del elemento 0.12 kg; Volumen 0.0002 m3

**mt35cun020a** m Cable unipolar H07Z1-K (AS)
Datos técnicos: Coste energético 2.663 MJ; Emisión de CO2 0.201 kg; Código LER 17 04 11; Masa del elemento 0.02 kg; Volumen 0.000013 m3
Residuos:
- embalaje: re150101 Envases de papel y cartón. (componente de residuo); rendimiento 0.065 kg; Código LER 15 01 01; Masa del elemento 1 kg; Volumen 0.001333 m3
