# Toma de aire exterior

- Propiedad del archivo: CYPE Ingenieros S.A.
- Formato: FIEBDC-3/2016
- Programa: Generador de precios de la construcción. CYPE Ingenieros, S.A.
- Fecha: 04/04/2024
- Ámbito geográfico: Honduras
- Divisa: HNL
- Costes indirectos: 3 %
- Gastos generales: 13 %
- Beneficio industrial: 6 %
- IVA: 15 %

## I Instalaciones

### IV Ventilación

#### IVU Ventilación geotérmica: pozos canadienses

**IVU010** Ud Toma de aire exterior.
Toma de aire exterior, de acero inoxidable, de 260 mm de diámetro y 1280 mm de altura, con conexión para ducto de 200 mm de diámetro, filtro ISO Coarse 65% (G4), filtro de malla y rejilla.
Incluye: Colocación y fijación. Conexionado.
Criterio de medición de proyecto: Número de unidades previstas, según documentación gráfica de Proyecto.
Criterio de medición de obra: Se medirá el número de unidades realmente ejecutadas según especificaciones de Proyecto.

| Código | Ud | Descripción | Rendimiento | Precio | Importe |
|---|---|---|---|---|---|
| mt42vgg012a | Ud | Toma de aire exterior, de acero inoxidable, de 260 mm de diámetro y 1280 mm de altura, con conexión para ducto de 200 mm de diámetro, filtro ISO Coarse 65% (G4), filtro de malla y rejilla. (material) | 1 | 36703.77 | 36703.770 |
| mo011 | h | Montador. (mano de obra) | 0.329 | 117.18 | 38.552 |
| mo080 | h | Ayudante de montador. (mano de obra) | 0.329 | 85.25 | 28.047 |
| % | % | Herramienta menor | 2 % | 36770.369 | 735.407 |
|  |  | Costes directos |  |  | 37505.776 |
