# Puerta seccional para garaje, de madera

- Propiedad del archivo: CYPE Ingenieros S.A.
- Formato: FIEBDC-3/2016
- Programa: Generador de precios de la construcción. CYPE Ingenieros, S.A.
- Fecha: 04/04/2024
- Ámbito geográfico: Honduras
- Divisa: HNL
- Costes indirectos: 3 %
- Gastos generales: 13 %
- Beneficio industrial: 6 %
- IVA: 15 %

## L Puertas, ventanas, closets, fierrería, vidrios y protecciones solares

### LG Puertas de garaje

#### LGM De madera

**LGM030** Ud Puerta seccional para garaje, de madera.
Puerta seccional para garaje, formada por panel con cuarterones de madera maciza, 300x250 cm, con apertura automática. Incluso material de conexionado eléctrico y equipo de motorización.
Incluye: Colocación y fijación de los perfiles guía. Introducción del panel en las guías. Colocación y fijación del eje a los palieres. Tensado del muelle. Fijación del panel al tambor. Montaje del sistema de apertura. Montaje del sistema de accionamiento. Conexionado eléctrico. Repaso y engrase de mecanismos y guías.
Criterio de medición de proyecto: Número de unidades previstas, según documentación gráfica de Proyecto.
Criterio de medición de obra: Se medirá el número de unidades realmente ejecutadas según especificaciones de Proyecto.

| Código | Ud | Descripción | Rendimiento | Precio | Importe |
|---|---|---|---|---|---|
| mt26pgs020r | Ud | Puerta seccional para garaje, formada por panel con cuarterones de madera maciza, 300x250 cm, cajón recogedor forrado, torno, muelles de torsión, poleas, guías, accesorios y cerradura central con llave de seguridad. (material) | 1 | 62817.1 | 62817.100 |
| mt26egm010dh | Ud | Equipo de motorización para apertura y cierre automático, para puerta de garaje seccional de más de 60 kg de peso. (material) | 1 | 18609.72 | 18609.720 |
| mt26egm012 | Ud | Accesorios (cerradura, pulsador, emisor, receptor y fotocélula) para automatización de puerta de garaje. (material) | 1 | 8599.95 | 8599.950 |
| mo020 | h | Albañil. (mano de obra) | 0.953 | 114.04 | 108.680 |
| mo113 | h | Peón de albañilería. (mano de obra) | 0.953 | 82.13 | 78.270 |
| mo018 | h | Fierrero. (mano de obra) | 2.225 | 115.53 | 257.054 |
| mo059 | h | Ayudante de fierrero. (mano de obra) | 2.225 | 85.41 | 190.037 |
| mo003 | h | Electricista. (mano de obra) | 5.479 | 117.18 | 642.029 |
| % | % | Herramienta menor | 2 % | 91302.840 | 1826.057 |
|  |  | Costes directos |  |  | 93128.897 |

## Recursos

**mt26pgs020r** Ud Puerta seccional para garaje
Datos técnicos: Coste energético 36.995 MJ; Emisión de CO2 1.762 kg
Residuos:
- embalaje: re170203 Plástico. (componente de residuo); rendimiento 0.244 kg; Código LER 17 02 03; Masa del elemento 1 kg; Volumen 0.001667 m3
- embalaje: re170604 Materiales de aislamiento distintos de los especificados en los códigos 17 06 01 y 17 06 03. (componente de residuo); rendimiento 0.253 kg; Código LER 17 06 04; Masa del elemento 1 kg; Volumen 0.001667 m3
