# Puerta frigorífica batiente, para separación de salas

- Propiedad del archivo: CYPE Ingenieros S.A.
- Formato: FIEBDC-3/2016
- Programa: Generador de precios de la construcción. CYPE Ingenieros, S.A.
- Fecha: 04/04/2024
- Ámbito geográfico: Honduras
- Divisa: HNL
- Costes indirectos: 3 %
- Gastos generales: 13 %
- Beneficio industrial: 6 %
- IVA: 15 %

## L Puertas, ventanas, closets, fierrería, vidrios y protecciones solares

### LI Puertas de uso industrial

#### LIF Puertas frigoríficas

**LIF030** Ud Puerta frigorífica batiente, para separación de salas.
Puerta frigorífica batiente de dos hojas, para hueco de dimensiones útiles 1600x2600 mm, para separación de salas. HOJA: con bastidor de perfil estructural de aluminio anodizado con bisagras de PVC de vaivén con apertura abatible hasta 90°, revestimiento en ambas caras de lámina de acero galvanizado de 0,6 mm de espesor, acabado lacado color blanco y alma de espuma de poliisocianurato, de densidad entre 40 y 45 kg/m³ de 40 mm de espesor, con visor de metacrilato, de 663x343 mm, con marco de perfiles con rotura de puente térmico y burlete flexible con un alveolo; ACCESORIOS: cerradura con llave, con posibilidad de apertura desde el interior. Colocación en obra de mampostería.
Incluye: Replanteo. Colocación y fijación de la puerta al paramento.
Criterio de medición de proyecto: Número de unidades previstas, según documentación gráfica de Proyecto.
Criterio de medición de obra: Se medirá el número de unidades realmente ejecutadas según especificaciones de Proyecto.

| Código | Ud | Descripción | Rendimiento | Precio | Importe |
|---|---|---|---|---|---|
| mt12psa130E | Ud | Puerta frigorífica batiente de dos hojas, para hueco de dimensiones útiles 1600x2600 mm, para separación de salas, con bastidor de perfil estructural de aluminio anodizado con bisagras de PVC de vaivén con apertura abatible hasta 90°, revestimiento en ambas caras de lámina de acero galvanizado de 0,6 mm de espesor, acabado lacado color blanco y alma de espuma de poliisocianurato, de densidad entre 40 y 45 kg/m³ de 40 mm de espesor, con visor de metacrilato, de 663x343 mm, con marco de perfiles con rotura de puente térmico y burlete flexible con un alveolo, para colocar en obra de mampostería. (material) | 1.05 | 54539.82 | 57266.811 |
| mt23var020 | Ud | Kit de cerradura con llave, con posibilidad de apertura desde el interior, para puerta frigorífica. (material) | 1 | 8057.82 | 8057.820 |
| mo011 | h | Montador. (mano de obra) | 2.367 | 117.18 | 277.365 |
| mo080 | h | Ayudante de montador. (mano de obra) | 2.367 | 85.25 | 201.787 |
| % | % | Herramienta menor | 2 % | 65803.783 | 1316.076 |
|  |  | Costes directos |  |  | 67119.859 |
