# Guía para estacionamiento de camión, de tubo de acero galvanizado

- Propiedad del archivo: CYPE Ingenieros S.A.
- Formato: FIEBDC-3/2016
- Programa: Generador de precios de la construcción. CYPE Ingenieros, S.A.
- Fecha: 04/04/2024
- Ámbito geográfico: Honduras
- Divisa: HNL
- Costes indirectos: 3 %
- Gastos generales: 13 %
- Beneficio industrial: 6 %
- IVA: 15 %

## L Puertas, ventanas, closets, fierrería, vidrios y protecciones solares

### LM Equipamiento para muelles de carga y descarga

#### LMC Complementos de acoplamiento y seguridad

**LMC010** Ud Guía para estacionamiento de camión, de tubo de acero galvanizado.
Guía curva para estacionamiento de camión, de tubo de acero galvanizado, de 2500 mm de longitud, fijada mediante anclaje mecánico de expansión, de alta resistencia a la corrosión. Incluso placas de anclaje para fijación mediante atornillado al soporte con tacos de expansión y tornillos de acero de alta resistencia a la corrosión.
Incluye: Replanteo. Colocación y fijación de la guía para estacionamiento de camión.
Criterio de medición de proyecto: Número de unidades previstas, según documentación gráfica de Proyecto.
Criterio de medición de obra: Se medirá el número de unidades realmente ejecutadas según especificaciones de Proyecto.

| Código | Ud | Descripción | Rendimiento | Precio | Importe |
|---|---|---|---|---|---|
| mt26amc030b | Ud | Guía curva para estacionamiento de camión, de tubo de acero galvanizado, de 2500 mm de longitud, para facilitar el posicionamiento de los vehículos durante las maniobras de acoplamiento al abrigo. Incluso placas de anclaje. (material) | 1 | 7333.93 | 7333.930 |
| mt26aaa025b | Ud | Anclaje mecánico con taco de expansión de acero inoxidable AISI 316, de alta resistencia a la corrosión. (material) | 8 | 176.23 | 1409.840 |
| mo011 | h | Montador. (mano de obra) | 6.575 | 117.18 | 770.459 |
| mo080 | h | Ayudante de montador. (mano de obra) | 6.575 | 85.25 | 560.519 |
| % | % | Herramienta menor | 2 % | 10074.748 | 201.495 |
|  |  | Costes directos |  |  | 10276.243 |

## Recursos

**mt26aaa025b** Ud Anclaje mecánico con taco de expansión de acero inoxidable AISI 316, de alta resistencia a la corrosión
Datos técnicos: Coste energético 1.527 MJ; Emisión de CO2 0.217 kg; Código LER 17 04 05; Masa del elemento 0.03 kg; Volumen 0.000014 m3
Residuos:
- embalaje: re150101 Envases de papel y cartón. (componente de residuo); rendimiento 0.002 kg; Código LER 15 01 01; Masa del elemento 1 kg; Volumen 0.001333 m3
- embalaje: re170203 Plástico. (componente de residuo); rendimiento 0.001 kg; Código LER 17 02 03; Masa del elemento 1 kg; Volumen 0.001667 m3
