# Poste de referencia

- Propiedad del archivo: CYPE Ingenieros S.A.
- Formato: FIEBDC-3/2016
- Programa: Generador de precios de la construcción. CYPE Ingenieros, S.A.
- Fecha: 04/04/2024
- Ámbito geográfico: Honduras
- Divisa: HNL
- Costes indirectos: 3 %
- Gastos generales: 13 %
- Beneficio industrial: 6 %
- IVA: 15 %

## L Puertas, ventanas, closets, fierrería, vidrios y protecciones solares

### LM Equipamiento para muelles de carga y descarga

#### LMC Complementos de acoplamiento y seguridad

**LMC030** Ud Poste de referencia.
Poste de referencia circular, de composite, de 70 mm de diámetro y de 266 mm de longitud, de color amarillo, fijado mediante anclaje químico con varilla roscada.
Incluye: Replanteo. Colocación y fijación del poste de referencia.
Criterio de medición de proyecto: Número de unidades previstas, según documentación gráfica de Proyecto.
Criterio de medición de obra: Se medirá el número de unidades realmente ejecutadas según especificaciones de Proyecto.

| Código | Ud | Descripción | Rendimiento | Precio | Importe |
|---|---|---|---|---|---|
| mt26amc060a | Ud | Poste de referencia circular, de composite, de 70 mm de diámetro y de 266 mm de longitud, de color amarillo, para delimitación de espacios y protección de los distintos elementos ubicados en el muelle de carga y descarga frente a los choques de vehículos. (material) | 1 | 2282.44 | 2282.440 |
| mt26aaq010d | Ud | Anclaje químico compuesto por resina y varilla roscada de acero inoxidable A4-70, según ISO 3506-1; con tuerca y arandela, de 8 mm de diámetro. (material) | 2 | 111.38 | 222.760 |
| mo011 | h | Montador. (mano de obra) | 0.219 | 117.18 | 25.662 |
| mo080 | h | Ayudante de montador. (mano de obra) | 0.219 | 85.25 | 18.670 |
| % | % | Herramienta menor | 2 % | 2549.532 | 50.991 |
|  |  | Costes directos |  |  | 2600.523 |

Residuos:
- colocación: mt26aaq010d; factor de residuo 0.00252857

## Recursos

**mt26aaq010d** Ud Anclaje químico compuesto por resina y varilla roscada de acero inoxidable A4-70
Datos técnicos: Coste energético 4.570 MJ; Emisión de CO2 0.394 kg; Código LER 17 09 04; Masa del elemento 0.07 kg; Volumen 0.000047 m3
Residuos:
- embalaje: re150101 Envases de papel y cartón. (componente de residuo); rendimiento 0.002 kg; Código LER 15 01 01; Masa del elemento 1 kg; Volumen 0.001333 m3
- embalaje: re170203 Plástico. (componente de residuo); rendimiento 0.002 kg; Código LER 17 02 03; Masa del elemento 1 kg; Volumen 0.001667 m3
