# Poste de referencia

- Propiedad del archivo: CYPE Ingenieros S.A.
- Formato: FIEBDC-3/2016
- Programa: Generador de precios de la construcción. CYPE Ingenieros, S.A.
- Fecha: 04/04/2024
- Ámbito geográfico: Honduras
- Divisa: HNL
- Costes indirectos: 3 %
- Gastos generales: 13 %
- Beneficio industrial: 6 %
- IVA: 15 %

## L Puertas, ventanas, closets, fierrería, vidrios y protecciones solares

### LM Equipamiento para muelles de carga y descarga

#### LMC Complementos de acoplamiento y seguridad

**LMC030** Ud Poste de referencia.
Poste de referencia circular, de composite, de 120 mm de diámetro y de 800 mm de longitud, de color amarillo, fijado mediante anclaje mecánico de expansión, de alta resistencia a la corrosión.
Incluye: Replanteo. Colocación y fijación del poste de referencia.
Criterio de medición de proyecto: Número de unidades previstas, según documentación gráfica de Proyecto.
Criterio de medición de obra: Se medirá el número de unidades realmente ejecutadas según especificaciones de Proyecto.

| Código | Ud | Descripción | Rendimiento | Precio | Importe |
|---|---|---|---|---|---|
| mt26amc060l | Ud | Poste de referencia circular, de composite, de 120 mm de diámetro y de 800 mm de longitud, de color amarillo, para delimitación de espacios y protección de los distintos elementos ubicados en el muelle de carga y descarga frente a los choques de vehículos. (material) | 1 | 6377.34 | 6377.340 |
| mt26aaa025a | Ud | Anclaje mecánico con taco de expansión de acero galvanizado, de alta resistencia a la corrosión. (material) | 2 | 98.69 | 197.380 |
| mo011 | h | Montador. (mano de obra) | 0.219 | 117.18 | 25.662 |
| mo080 | h | Ayudante de montador. (mano de obra) | 0.219 | 85.25 | 18.670 |
| % | % | Herramienta menor | 2 % | 6619.052 | 132.381 |
|  |  | Costes directos |  |  | 6751.433 |

## Recursos

**mt26aaa025a** Ud Anclaje mecánico con taco de expansión de acero galvanizado, de alta resistencia a la corrosión
Datos técnicos: Coste energético 1.478 MJ; Emisión de CO2 0.147 kg; Código LER 17 04 05; Masa del elemento 0.055 kg; Volumen 0.000026 m3
Residuos:
- embalaje: re150101 Envases de papel y cartón. (componente de residuo); rendimiento 0.002 kg; Código LER 15 01 01; Masa del elemento 1 kg; Volumen 0.001333 m3
- embalaje: re170203 Plástico. (componente de residuo); rendimiento 0.001 kg; Código LER 17 02 03; Masa del elemento 1 kg; Volumen 0.001667 m3
