# Aislamiento térmico de suelo de cámara frigorífica, con poliestireno extruido

- Propiedad del archivo: CYPE Ingenieros S.A.
- Formato: FIEBDC-3/2016
- Programa: Generador de precios de la construcción. CYPE Ingenieros, S.A.
- Fecha: 04/04/2024
- Ámbito geográfico: Honduras
- Divisa: HNL
- Costes indirectos: 3 %
- Gastos generales: 13 %
- Beneficio industrial: 6 %
- IVA: 15 %

## N Aislamientos e impermeabilizaciones

### NA Aislamientos térmicos

#### NAG Cámaras frigoríficas

**NAG010** m² Aislamiento térmico de suelo de cámara frigorífica, con poliestireno extruido.
Aislamiento térmico de suelo de cámara frigorífica, formado por doble panel rígido de poliestireno extruido, de superficie lisa y mecanizado lateral a media madera, de 80 mm de espesor, resistencia a compresión >= 300 kPa, resistencia térmica 2,25 m²K/W, conductividad térmica 0,035 W/(mK), colocado a tope en la base de la solera, simplemente apoyado, previa colocación de barrera de vapor con lámina de betún aditivado con plastómero APP, masa nominal 3 kg/m², con armadura de aluminio colocada con emulsión asfáltica aniónica con cargas sobre una capa de concreto de limpieza, cubierto con film de polietileno de 0,2 mm de espesor, preparado para recibir una solera de concreto. Incluso cinta autoadhesiva para sellado de juntas.
Criterio de valoración económica: El precio no incluye la capa de concreto de limpieza.
Incluye: Limpieza y preparación de la superficie soporte. Replanteo y corte del aislamiento. Colocación de la barrera de vapor. Colocación del aislamiento. Colocación del film de polietileno. Sellado de juntas del film de polietileno.
Criterio de medición de proyecto: Superficie medida según documentación gráfica de Proyecto.
Criterio de medición de obra: Se medirá la superficie realmente ejecutada según especificaciones de Proyecto.

| Código | Ud | Descripción | Rendimiento | Precio | Importe |
|---|---|---|---|---|---|
| mt14iea020c | kg | Emulsión asfáltica aniónica con cargas. (material) | 0.3 | 118.85 | 35.655 |
| mt14lad010i | m² | Lámina de betún aditivado con plastómero APP, de 2 mm de espesor, masa nominal 3 kg/m², con armadura de aluminio, de superficie no protegida. (material) | 1.05 | 269.51 | 282.986 |
| mt16pxa010aeq | m² | Panel rígido de poliestireno extruido, de superficie lisa y mecanizado lateral a media madera, de 80 mm de espesor, resistencia a compresión >= 300 kPa, resistencia térmica 2,25 m²K/W, conductividad térmica 0,035 W/(mK), Euroclase E de reacción al fuego, con código de designación XPS-EN 13164-T1-CS(10/Y)300-DS(70,90)-DLT(2)5-CC(2/1,5/50)125-WL(T)0,7-WD(V)3-FTCD1. (material) | 2.2 | 565.46 | 1244.012 |
| mt16png010d | m² | Film de polietileno de 0,2 mm de espesor y 184 g/m² de masa superficial. (material) | 1.1 | 14.78 | 16.258 |
| mt16aaa030 | m | Cinta autoadhesiva para sellado de juntas. (material) | 0.4 | 10.81 | 4.324 |
| mo054 | h | Montador de aislamientos. (mano de obra) | 0.274 | 117.18 | 32.107 |
| mo101 | h | Ayudante de montador de aislamientos. (mano de obra) | 0.274 | 85.25 | 23.359 |
| % | % | Herramienta menor | 2 % | 1638.701 | 32.774 |
|  |  | Costes directos |  |  | 1671.475 |

Residuos:
- colocación: mt14iea020c Emulsión asfáltica aniónica con cargas; factor de residuo 0.007
- colocación: mt14lad010i; factor de residuo 0.0622177
- colocación: mt16pxa010aeq; factor de residuo 0.0255338
- colocación: mt16png010d Film de polietileno de 0,2 mm de espesor y 184 g/m² de masa superficial; factor de residuo 0.06
- colocación: mt16aaa030 Cinta autoadhesiva para sellado de juntas; factor de residuo 0.07

## Recursos

**mt14iea020c** kg Emulsión asfáltica aniónica con cargas
Datos técnicos: Coste energético 31.940 MJ; Emisión de CO2 0.230 kg; Código LER 17 03 02; Masa del elemento 1 kg; Volumen 0.001 m3

**mt14lad010i** m² Lámina de betún aditivado con plastómero APP
Datos técnicos: Coste energético 176.545 MJ; Emisión de CO2 5.002 kg; Código LER 17 03 02; Masa del elemento 3 kg; Volumen 0.003 m3
Residuos:
- embalaje: re170203 Plástico. (componente de residuo); rendimiento 0.054 kg; Código LER 17 02 03; Masa del elemento 1 kg; Volumen 0.001667 m3

**mt16pxa010aeq** m² Panel rígido de poliestireno extruido
Datos técnicos: Coste energético 213.832 MJ; Emisión de CO2 6.808 kg; Código LER 17 06 04; Masa del elemento 2.4 kg; Volumen 0.004 m3
Residuos:
- embalaje: re170203 Plástico; rendimiento 0.033 kg

**mt16png010d** m² Film de polietileno de 0,2 mm de espesor y 184 g/m² de masa superficial
Datos técnicos: Coste energético 27.540 MJ; Emisión de CO2 1.010 kg; Código LER 17 06 04; Masa del elemento 0.184 kg; Volumen 0.000307 m3
Residuos:
- embalaje: re170203 Plástico; rendimiento 0.024 kg

**mt16aaa030** m Cinta autoadhesiva para sellado de juntas
Datos técnicos: Coste energético 0.339 MJ; Emisión de CO2 0.017 kg; Código LER 17 06 04; Masa del elemento 0.0025 kg; Volumen 0.000004 m3
Residuos:
- embalaje: re170203 Plástico; rendimiento 0.001 kg
