# Aislamiento térmico de frentes de losa y columnas en fachada, con paneles de lana mineral

- Propiedad del archivo: CYPE Ingenieros S.A.
- Formato: FIEBDC-3/2016
- Programa: Generador de precios de la construcción. CYPE Ingenieros, S.A.
- Fecha: 04/04/2024
- Ámbito geográfico: Honduras
- Divisa: HNL
- Costes indirectos: 3 %
- Gastos generales: 13 %
- Beneficio industrial: 6 %
- IVA: 15 %

## N Aislamientos e impermeabilizaciones

### NA Aislamientos térmicos

#### NAJ Puentes térmicos

**NAJ015** m² Aislamiento térmico de frentes de losa y columnas en fachada, con paneles de lana mineral.
Aislamiento térmico de frentes de losa y columnas embebidas en el espesor de la fachada, formado por panel rígido de lana de roca, no revestido, de 30 mm de espesor, resistencia térmica 0,8 m²K/W, conductividad térmica 0,036 W/(mK), colocado a tope y fijado mecánicamente a la estructura desencofrada. Incluso tacos de expansión de plástico para la fijación del aislante.
Incluye: Replanteo y corte del aislante. Fijación del aislante.
Criterio de medición de proyecto: Superficie medida según documentación gráfica de Proyecto.
Criterio de medición de obra: Se medirá la superficie realmente ejecutada según especificaciones de Proyecto.

| Código | Ud | Descripción | Rendimiento | Precio | Importe |
|---|---|---|---|---|---|
| mt16lri015bd | m² | Panel rígido de lana de roca, no revestido, de 30 mm de espesor, resistencia térmica 0,8 m²K/W, conductividad térmica 0,036 W/(mK), Euroclase A1 de reacción al fuego. (material) | 1.05 | 347.81 | 365.201 |
| mt16aaa021a | Ud | Taco de expansión y clavo de polipropileno, con aro de estanqueidad, para fijación mecánica de paneles aislantes. (material) | 15 | 2.83 | 42.450 |
| mo054 | h | Montador de aislamientos. (mano de obra) | 0.164 | 117.18 | 19.218 |
| mo101 | h | Ayudante de montador de aislamientos. (mano de obra) | 0.164 | 85.25 | 13.981 |
| % | % | Herramienta menor | 2 % | 440.850 | 8.817 |
|  |  | Costes directos |  |  | 449.667 |

Residuos:
- colocación: mt16lri015bd; factor de residuo 0.048

## Recursos

**mt16lri015bd** m² Panel rígido de lana de roca
Datos técnicos: Coste energético 71.673 MJ; Emisión de CO2 1.915 kg; Código LER 17 06 04; Masa del elemento 1.2 kg; Volumen 0.002 m3
Residuos:
- embalaje: re170203 Plástico. (componente de residuo); rendimiento 0.024 kg; Código LER 17 02 03; Masa del elemento 1 kg; Volumen 0.001667 m3

**mt16aaa021a** Ud Taco de expansión y clavo de polipropileno, con aro de estanqueidad, para fijación mecánica de paneles aislantes
Datos técnicos: Coste energético 0.968 MJ; Emisión de CO2 0.090 kg
Residuos:
- embalaje: re150101 Envases de papel y cartón. (componente de residuo); rendimiento 0.072 kg; Código LER 15 01 01; Masa del elemento 1 kg; Volumen 0.001333 m3
