# Drenaje de muro de concreto en contacto con el terreno, por su cara exterior, con láminas nodulares con geotextil

- Propiedad del archivo: CYPE Ingenieros S.A.
- Formato: FIEBDC-3/2016
- Programa: Generador de precios de la construcción. CYPE Ingenieros, S.A.
- Fecha: 29/10/2024
- Ámbito geográfico: Honduras
- Divisa: HNL
- Costes indirectos: 3 %
- Gastos generales: 13 %
- Beneficio industrial: 6 %
- IVA: 15 %

## N Aislamientos e impermeabilizaciones

### ND Drenajes

#### NDM Muros en contacto con el terreno

**NDM020** m² Drenaje de muro de concreto en contacto con el terreno, por su cara exterior, con láminas nodulares con geotextil.
Drenaje de muro de concreto en contacto con el terreno, por su cara exterior, con lámina drenante de estructura nodular de polietileno de alta densidad (PEAD/HDPE), con nódulos de 7,5 mm de altura, con geotextil de polipropileno incorporado, resistencia a la compresión 150 kN/m² según ISO 604, capacidad de drenaje 5 l/(s·m) y masa nominal 0,7 kg/m². Colocación en obra: con traslapes, con los nódulos contra el muro previamente impermeabilizado, con clavos de acero de 62 mm de longitud, con arandela blanda de polietileno de 36 mm de diámetro (2 ud/m²). Incluso perfil metálico para remate superior y.
Incluye: Realización de trabajos auxiliares en la superficie soporte (conformado de ángulos, paso de tubos, etc.). Limpieza y preparación de la superficie. Colocación de la lámina drenante y filtrante. Resolución de puntos singulares.
Criterio de medición de proyecto: Superficie medida según documentación gráfica de Proyecto.
Criterio de medición de obra: Se medirá la superficie realmente ejecutada según especificaciones de Proyecto, incluyendo las entregas y los traslapes.

| Código | Ud | Descripción | Rendimiento | Precio | Importe |
|---|---|---|---|---|---|
| mt14gdo010b | m² | Lámina drenante de estructura nodular de polietileno de alta densidad (PEAD/HDPE), con nódulos de 7,5 mm de altura, con geotextil de polipropileno incorporado, resistencia a la compresión 150 kN/m² según ISO 604, capacidad de drenaje 5 l/(s·m) y masa nominal 0,7 kg/m². (material) | 1.1 | 141.84 | 156.024 |
| mt15pao015a | Ud | Clavo de acero de 62 mm de longitud, con arandela blanda de polietileno de 36 mm de diámetro, para fijación de lámina drenante. (material) | 2 | 25.57 | 51.140 |
| mt15pao020a | m | Perfil de remate. (material) | 0.3 | 67.59 | 20.277 |
| mo029 | h | Aplicador de láminas impermeabilizantes. (mano de obra) | 0.186 | 115.52 | 21.487 |
| mo067 | h | Ayudante de aplicador de láminas impermeabilizantes. (mano de obra) | 0.186 | 86.35 | 16.061 |
| % | % | Herramienta menor | 2 % | 264.989 | 5.300 |
|  |  | Costes directos |  |  | 270.289 |

Residuos:
- colocación: mt14gdo010b; factor de residuo 0.07
- colocación: mt15pao020a Perfil de remate; factor de residuo 0.0176442

## Recursos

**mt14gdo010b** m² Lámina drenante de estructura nodular de polietileno de alta densidad (PEAD/HDPE)
Datos técnicos: Coste energético 72.660 MJ; Emisión de CO2 3.608 kg; Código LER 17 02 03; Masa del elemento 0.7 kg; Volumen 0.001167 m3
Residuos:
- embalaje: re170203 Plástico. (componente de residuo); rendimiento 0.05 kg; Código LER 17 02 03; Masa del elemento 1 kg; Volumen 0.001667 m3

**mt15pao020a** m Perfil de remate
Datos técnicos: Coste energético 9.734 MJ; Emisión de CO2 0.504 kg; Código LER 17 04 05; Masa del elemento 0.936 kg; Volumen 0.000446 m3
Residuos:
- embalaje: re170203 Plástico; rendimiento 0.006 kg
