# Impermeabilización de cubiertas inclinadas, con láminas de EPDM

- Propiedad del archivo: CYPE Ingenieros S.A.
- Formato: FIEBDC-3/2016
- Programa: Generador de precios de la construcción. CYPE Ingenieros, S.A.
- Fecha: 29/10/2024
- Ámbito geográfico: Honduras
- Divisa: HNL
- Costes indirectos: 3 %
- Gastos generales: 13 %
- Beneficio industrial: 6 %
- IVA: 15 %

## N Aislamientos e impermeabilizaciones

### NI Impermeabilizaciones

#### NIN Cubiertas inclinadas

**NIN013** m² Impermeabilización de cubiertas inclinadas, con láminas de EPDM.
Impermeabilización de cubiertas inclinadas, con una pendiente media del 5%, con lámina impermeabilizante de caucho sintético EPDM de alta densidad, de 1,5 mm de espesor, masa nominal 1,7 kg/m², con armadura de fieltro de fibra de vidrio, tipo monocapa, totalmente adherida al soporte con adhesivo de neopreno y fijada en traslapes y bordes mediante soldadura termoplástica.
Incluye: Aplicación de la capa de imprimación. Colocación de la geomembrana. Resolución de los puntos singulares.
Criterio de medición de proyecto: Superficie del faldón medida en verdadera magnitud, según documentación gráfica de Proyecto.
Criterio de medición de obra: Se medirá, en verdadera magnitud, la superficie realmente ejecutada según especificaciones de Proyecto.

| Código | Ud | Descripción | Rendimiento | Precio | Importe |
|---|---|---|---|---|---|
| mt15dra025 | kg | Adhesivo de neopreno, para la unión de las membranas de EPDM al soporte. (material) | 0.65 | 451.8 | 293.670 |
| mt15dag300a | m² | Lámina impermeabilizante de caucho sintético EPDM de alta densidad, de 1,5 mm de espesor, masa nominal 1,7 kg/m², con armadura de fieltro de fibra de vidrio, con resistencia al envejecimiento y a los rayos UV. (material) | 1.1 | 510.76 | 561.836 |
| mo029 | h | Aplicador de láminas impermeabilizantes. (mano de obra) | 0.142 | 115.52 | 16.404 |
| mo067 | h | Ayudante de aplicador de láminas impermeabilizantes. (mano de obra) | 0.142 | 86.35 | 12.262 |
| % | % | Herramienta menor | 2 % | 884.172 | 17.683 |
|  |  | Costes directos |  |  | 901.855 |

Residuos:
- colocación: mt15dra025 Adhesivo de neopreno, para la unión de las membranas de EPDM al soporte; factor de residuo 0.03

## Recursos

**mt15dra025** kg Adhesivo de neopreno, para la unión de las membranas de EPDM al soporte
Datos técnicos: Coste energético 120.000 MJ; Emisión de CO2 2.960 kg; Código LER 17 02 03; Masa del elemento 1 kg; Volumen 0.001667 m3
