# Aislamiento térmico bajo losa, con paneles de aglomerado de corcho expandido

- Propiedad del archivo: CYPE Ingenieros S.A.
- Formato: FIEBDC-3/2016
- Programa: Generador de precios de la construcción. CYPE Ingenieros, S.A.
- Fecha: 04/04/2024
- Ámbito geográfico: Honduras
- Divisa: HNL
- Costes indirectos: 3 %
- Gastos generales: 13 %
- Beneficio industrial: 6 %
- IVA: 15 %

## N Aislamientos e impermeabilizaciones

### NV Aislamientos térmicos de origen vegetal

#### NVD Losas

**NVD010** m² Aislamiento térmico bajo losa, con paneles de aglomerado de corcho expandido.
Aislamiento térmico bajo losa, formado por panel de aglomerado de corcho expandido, de 40 mm de espesor, de 1000x500 mm, color negro, de entre 105 y 125 kg/m³ de densidad, resistencia térmica 1 m²K/W, conductividad térmica 0,04 W/(mK), factor de resistencia a la difusión del vapor de agua entre 7 y 14, Euroclase E de reacción al fuego, resistencia a compresión >= 100 kPa, colocado a tope sobre el encofrado de la estructura antes de hormigonar.
Incluye: Corte y preparación del aislamiento. Colocación del aislamiento.
Criterio de medición de proyecto: Superficie medida según documentación gráfica de Proyecto.
Criterio de medición de obra: Se medirá la superficie realmente ejecutada según especificaciones de Proyecto.

| Código | Ud | Descripción | Rendimiento | Precio | Importe |
|---|---|---|---|---|---|
| mt16acs010na | m² | Panel de aglomerado de corcho expandido, de 40 mm de espesor, de 1000x500 mm, color negro, de entre 105 y 125 kg/m³ de densidad, resistencia térmica 1 m²K/W, conductividad térmica 0,04 W/(mK), factor de resistencia a la difusión del vapor de agua entre 7 y 14, Euroclase E de reacción al fuego, resistencia a compresión >= 100 kPa. (material) | 1.05 | 572.4 | 601.020 |
| mo101 | h | Ayudante de montador de aislamientos. (mano de obra) | 0.055 | 85.25 | 4.689 |
| % | % | Herramienta menor | 2 % | 605.709 | 12.114 |
|  |  | Costes directos |  |  | 617.823 |

Residuos:
- colocación: mt16acs010na; factor de residuo 0.0248109

## Recursos

**mt16acs010na** m² Panel de aglomerado de corcho expandido
Datos técnicos: Coste energético 314.037 MJ; Emisión de CO2 -7.750 kg; Código LER 17 06 04; Masa del elemento 4.6 kg; Volumen 0.007667 m3
Residuos:
- embalaje: re170203 Plástico. (componente de residuo); rendimiento 0.034 kg; Código LER 17 02 03; Masa del elemento 1 kg; Volumen 0.001667 m3
