# Limahoya metálica

- Propiedad del archivo: CYPE Ingenieros S.A.
- Formato: FIEBDC-3/2016
- Programa: Generador de precios de la construcción. CYPE Ingenieros, S.A.
- Fecha: 04/04/2024
- Ámbito geográfico: Honduras
- Divisa: HNL
- Costes indirectos: 3 %
- Gastos generales: 13 %
- Beneficio industrial: 6 %
- IVA: 15 %

## Q Cubiertas

### QR Remates

#### QRL Limahoyas, limatesas y cumbreras

**QRL010** m Limahoya metálica.
Formación de limahoya con plancha de cobre de 0,82 mm de espesor y 650 mm de desarrollo, preformada, sobre doble muro interior aligerado de 9 cm de espesor cada uno, de ladrillos cerámicos huecos de 24x11,5x9 cm, recibidos con mortero de cemento, confeccionado en obra, dosificación 1:6 y macizado con mortero de cemento, confeccionado en obra, dosificación 1:6. Incluso piezas especiales, traslapes, fijaciones, conexiones a bajantes y junta de estanqueidad.
Incluye: Limpieza y preparación de la superficie. Formación de muros interiores aligerados. Remate superior de los muros interiores aligerados mediante mortero de cemento. Colocación de la lámina. Traslapes y conexiones a bajantes.
Criterio de medición de proyecto: Longitud medida en verdadera magnitud, según documentación gráfica de Proyecto.
Criterio de medición de obra: Se medirá, en verdadera magnitud, la longitud realmente ejecutada según especificaciones de Proyecto.

| Código | Ud | Descripción | Rendimiento | Precio | Importe |
|---|---|---|---|---|---|
| mt13vac010e | m | Plancha de cobre de 0,82 mm de espesor y 650 mm de desarrollo, preformada. (material) | 1.1 | 994.68 | 1094.148 |
| mt04lvc010c | Ud | Ladrillo cerámico hueco doble, para revestir, 24x11,5x9 cm, densidad 780 kg/m³. (material) | 26 | 8.06 | 209.560 |
| mt08aaa010a | m³ | Agua. (material) | 0.006 | 38.17 | 0.229 |
| mt01arg005a | t | Arena de cantera, para mortero mezclado en obra. (material) | 0.044 | 514.67 | 22.645 |
| mt08cem000i | kg | Cemento gris en sacos. (material) | 6.75 | 4.15 | 28.013 |
| mq06hor010 | h | Mezcladora de concreto eléctrica con una capacidad de amasado de 160 l. (maquinaria) | 0.019 | 76.31 | 1.450 |
| mo020 | h | Albañil. (mano de obra) | 0.785 | 114.04 | 89.521 |
| mo077 | h | Ayudante de albañil. (mano de obra) | 0.548 | 85.25 | 46.717 |
| mo113 | h | Peón de albañilería. (mano de obra) | 0.629 | 82.13 | 51.660 |
| % | % | Herramienta menor | 2 % | 1543.943 | 30.879 |
|  |  | Costes directos |  |  | 1574.822 |

Residuos:
- colocación: mt13vac010e Plancha de cobre de 0,82 mm de espesor y 650 mm de desarrollo, preformada; factor de residuo 0.0333922
- colocación: mt04lvc010c Ladrillo cerámico hueco doble, para revestir, 24x11,5x9 cm, densidad 780 kg/m³; factor de residuo 0.04494
- colocación: mt01arg005a Arena de cantera, para mortero mezclado en obra; factor de residuo 0.00501329
- colocación: mt08cem000i Cemento gris en sacos; factor de residuo 0.0063

## Recursos

**mt13vac010e** m Plancha de cobre de 0,82 mm de espesor y 650 mm de desarrollo, preformada
Datos técnicos: Coste energético 175.378 MJ; Emisión de CO2 3.398 kg; Código LER 17 04 01; Masa del elemento 4.74 kg; Volumen 0.00316 m3
Residuos:
- embalaje: re170203 Plástico. (componente de residuo); rendimiento 0.007 kg; Código LER 17 02 03; Masa del elemento 1 kg; Volumen 0.001667 m3

**mt04lvc010c** Ud Ladrillo cerámico hueco doble, para revestir, 24x11,5x9 cm, densidad 780 kg/m³
Datos técnicos: Coste energético 7.025 MJ; Emisión de CO2 0.442 kg; Código LER 17 01 02; Masa del elemento 1.9 kg; Volumen 0.00152 m3
Residuos:
- embalaje: re170201 Madera. (componente de residuo); rendimiento 0.01 kg; Código LER 17 02 01; Masa del elemento 1 kg; Volumen 0.000909 m3
- embalaje: re170203 Plástico; rendimiento 0.001 kg

**mt08aaa010a** m³ Agua
Datos técnicos: Coste energético 60.000 MJ; Emisión de CO2 30.000 kg

**mt01arg005a** t Arena de cantera, para mortero mezclado en obra
Datos técnicos: Coste energético 75.000 MJ; Emisión de CO2 4.000 kg; Código LER 01 04 08; Masa del elemento 1000 kg; Volumen 0.666667 m3

**mt08cem000i** kg Cemento gris en sacos
Datos técnicos: Coste energético 7.174 MJ; Emisión de CO2 0.904 kg; Código LER 17 01 01; Masa del elemento 1 kg; Volumen 0.000667 m3
Residuos:
- embalaje: re150101 Envases de papel y cartón. (componente de residuo); rendimiento 0.014 kg; Código LER 15 01 01; Masa del elemento 1 kg; Volumen 0.001333 m3
- embalaje: re170201 Madera; rendimiento 0.001 kg
- embalaje: re170203 Plástico; rendimiento 0.003 kg
