# Contrapiso de mortero autonivelante de cemento, de elevada conductividad térmica

- Propiedad del archivo: CYPE Ingenieros S.A.
- Formato: FIEBDC-3/2016
- Programa: Generador de precios de la construcción. CYPE Ingenieros, S.A.
- Fecha: 29/10/2024
- Ámbito geográfico: Honduras
- Divisa: HNL
- Costes indirectos: 3 %
- Gastos generales: 13 %
- Beneficio industrial: 6 %
- IVA: 15 %

## R Revestimientos

### RS Pisos

#### RSB Contrapisos y grandes recrecidos

**RSB018** m² Contrapiso de mortero autonivelante de cemento, de elevada conductividad térmica.
Contrapiso interior, de 30 mm de espesor, de mortero autonivelante de cemento, de fraguado rápido, con resistencia a compresión de 20 N/mm², resistencia a flexión de 4 N/mm², fundido con mezcladora-bombeadora sobre suelo radiante, como integrante de un sistema de calefacción, preparada para recibir pavimento cerámico, pétreo o de madera; y posterior aplicación de agente filmógeno, (0,15 l/m²). Incluso banda de panel rígido de poliestireno expandido para la preparación de las juntas perimetrales de dilatación.
Criterio de valoración económica: El precio no incluye el suelo radiante.
Incluye: Replanteo y marcado de niveles de acabado. Preparación de las juntas perimetrales de dilatación. Extendido del mortero mediante bombeo. Aplicación del agente filmógeno.
Criterio de medición de proyecto: Superficie medida según documentación gráfica de Proyecto.
Criterio de medición de obra: Se medirá la superficie realmente ejecutada según especificaciones de Proyecto, sin deducir la superficie ocupada por las columnas situados dentro de su perímetro.

| Código | Ud | Descripción | Rendimiento | Precio | Importe |
|---|---|---|---|---|---|
| mt16pea020a | m² | Panel rígido de poliestireno expandido, mecanizado lateral recto, de 10 mm de espesor, resistencia térmica 0,25 m²K/W, conductividad térmica 0,036 W/(mK), para junta de contracción. (material) | 0.1 | 33.22 | 3.322 |
| mt09map030b | kg | Mortero autonivelante de cemento, de fraguado rápido, con resistencia a compresión de 20 N/mm², resistencia a flexión de 4 N/mm², compuesto por cementos especiales, agregados seleccionados, fibras sintéticas, resinas y aditivos, conductividad térmica 1,72 W/(mK), resistencia a compresión 22000 kN/m², resistencia a flexión 4500 kN/m², para espesores de 3 a 40 mm, usado en nivelación de pisos. (material) | 54 | 23.93 | 1292.220 |
| mt08cur020a | l | Agente filmógeno, para el curado de concretos y morteros. (material) | 0.15 | 39.83 | 5.975 |
| mq06pym020 | h | Mezcladora-bombeadora para morteros autonivelantes. (maquinaria) | 0.08 | 242.06 | 19.365 |
| mo031 | h | Aplicador de mortero autonivelante. (mano de obra) | 0.033 | 115.52 | 3.812 |
| mo069 | h | Ayudante de aplicador de mortero autonivelante. (mano de obra) | 0.025 | 86.35 | 2.159 |
| % | % | Herramienta menor | 2 % | 1326.853 | 26.537 |
|  |  | Costes directos |  |  | 1353.390 |

Residuos:
- colocación: mt16pea020a; factor de residuo 0.048
- colocación: mt09map030b; factor de residuo 0.0072

## Recursos

**mt16pea020a** m² Panel rígido de poliestireno expandido
Datos técnicos: Coste energético 29.913 MJ; Emisión de CO2 1.057 kg; Código LER 17 06 04; Masa del elemento 0.3 kg; Volumen 0.0005 m3
Residuos:
- embalaje: re170203 Plástico. (componente de residuo); rendimiento 0.024 kg; Código LER 17 02 03; Masa del elemento 1 kg; Volumen 0.001667 m3

**mt09map030b** kg Mortero autonivelante de cemento
Datos técnicos: Coste energético 0.890 MJ; Emisión de CO2 0.080 kg; Código LER 17 01 01; Masa del elemento 1 kg; Volumen 0.000667 m3
