# Perfil para remate lateral de tarima de madera para exterior

- Propiedad del archivo: CYPE Ingenieros S.A.
- Formato: FIEBDC-3/2016
- Programa: Generador de precios de la construcción. CYPE Ingenieros, S.A.
- Fecha: 04/04/2024
- Ámbito geográfico: Honduras
- Divisa: HNL
- Costes indirectos: 3 %
- Gastos generales: 13 %
- Beneficio industrial: 6 %
- IVA: 15 %

## R Revestimientos

### RS Pisos

#### RSM De madera

**RSM023** m Perfil para remate lateral de tarima de madera para exterior.
Perfil de madera maciza, de teca, de entre 100 y 200 mm de altura y 24 mm de espesor, cepillado, para aplicación de un tratamiento protector y decorativo en obra, con accesorios de montaje, para remate lateral de tarima de madera para exterior.
Criterio de valoración económica: El precio no incluye la capa de acabado.
Incluye: Replanteo, marcado y corte de la parte sobrante del perfil de remate lateral. Fijación del perfil de remate lateral a los rastreles.
Criterio de medición de proyecto: Longitud medida según documentación gráfica de Proyecto. No se ha incrementado la medición por roturas y recortes, ya que en la descomposición se ha considerado un 5% más de piezas.
Criterio de medición de obra: Se medirá la longitud realmente ejecutada según especificaciones de Proyecto.

| Código | Ud | Descripción | Rendimiento | Precio | Importe |
|---|---|---|---|---|---|
| mt18mta031p | m | Perfil de madera maciza, de teca, de entre 100 y 200 mm de altura y 24 mm de espesor, cepillado, para aplicación de un tratamiento protector y decorativo en obra, con accesorios de montaje; para remate lateral de tarima de madera para exterior. (material) | 1.05 | 460.88 | 483.924 |
| mo025 | h | Instalador de pisos de madera. (mano de obra) | 0.11 | 114.04 | 12.544 |
| mo063 | h | Ayudante de instalador de pisos de madera. (mano de obra) | 0.11 | 85.25 | 9.378 |
| % | % | Herramienta menor | 2 % | 505.846 | 10.117 |
|  |  | Costes directos |  |  | 515.963 |

Residuos:
- colocación: mt18mta031p; factor de residuo 0.007

## Recursos

**mt18mta031p** m Perfil de madera maciza
Datos técnicos: Coste energético 337.174 MJ; Emisión de CO2 -4.598 kg; Código LER 17 02 01; Masa del elemento 2.48 kg; Volumen 0.002255 m3
Residuos:
- embalaje: re170203 Plástico. (componente de residuo); rendimiento 0.003 kg; Código LER 17 02 03; Masa del elemento 1 kg; Volumen 0.001667 m3
