# Bastidor empotrado para ducha

- Propiedad del archivo: CYPE Ingenieros S.A.
- Formato: FIEBDC-3/2016
- Programa: Generador de precios de la construcción. CYPE Ingenieros, S.A.
- Fecha: 04/04/2024
- Ámbito geográfico: Honduras
- Divisa: HNL
- Costes indirectos: 3 %
- Gastos generales: 13 %
- Beneficio industrial: 6 %
- IVA: 15 %

## S Señalización y equipamiento

### SA Loza sanitaria

#### SAD Duchas

**SAD110** Ud Bastidor empotrado para ducha.
Bastidor autoportante, premontado, de 500 mm de anchura y 1300 mm de altura, acabado pintado al horno, con patas de apoyo antideslizantes de acero galvanizado ajustables en altura entre 90 y 200 mm y orientables, con sifón de pared, para grifo mural visto, para ducha, con codos de suministro de 1/2", manguito de descarga de polietileno de alta densidad de 50 mm de diámetro, baberos de impermeabilización, juntas de aislamiento acústico, casquillos de aislamiento, tapa de protección con babero y fijaciones, con juego de anclajes de pared. Instalación empotrada en muro interior de placas de yeso.
Incluye: Replanteo. Colocación y fijación del bastidor. Conexión a la red de desagüe. Conexión a las redes de agua fría y caliente. Colocación del embellecedor. Comprobación de su correcto funcionamiento.
Criterio de medición de proyecto: Número de unidades previstas, según documentación gráfica de Proyecto.
Criterio de medición de obra: Se medirá el número de unidades realmente colocadas según especificaciones de Proyecto.

| Código | Ud | Descripción | Rendimiento | Precio | Importe |
|---|---|---|---|---|---|
| mt30geb140a | Ud | Bastidor autoportante, premontado, de 500 mm de anchura y 1300 mm de altura, acabado pintado al horno, con patas de apoyo antideslizantes de acero galvanizado ajustables en altura entre 90 y 200 mm y orientables, con sifón de pared, para grifo mural visto, para ducha, con codos de suministro de 1/2", manguito de descarga de polietileno de alta densidad de 50 mm de diámetro, baberos de impermeabilización, juntas de aislamiento acústico, casquillos de aislamiento, tapa de protección con babero y fijaciones, para empotrar en muro de mampostería o en muro interior de placas de yeso. (material) | 1 | 16289.48 | 16289.480 |
| mt30geb050a | Ud | Juego de anclajes de pared, con regulación de la profundidad y ajuste rápido, para bastidor. (material) | 1 | 978.77 | 978.770 |
| mo008 | h | Fontanero. (mano de obra) | 0.931 | 117.18 | 109.095 |
| % | % | Herramienta menor | 2 % | 17377.345 | 347.547 |
|  |  | Costes directos |  |  | 17724.892 |

## Recursos

**mt30geb140a** Ud Bastidor autoportante
Datos técnicos: Coste energético 245.636 MJ; Emisión de CO2 15.436 kg
Residuos:
- embalaje: re150101 Envases de papel y cartón. (componente de residuo); rendimiento 0.084 kg; Código LER 15 01 01; Masa del elemento 1 kg; Volumen 0.001333 m3

**mt30geb050a** Ud Juego de anclajes de pared, con regulación de la profundidad y ajuste rápido, para bastidor
Datos técnicos: Coste energético 13.078 MJ; Emisión de CO2 0.730 kg
Residuos:
- embalaje: re150101 Envases de papel y cartón; rendimiento 0.09 kg
- embalaje: re170203 Plástico. (componente de residuo); rendimiento 0.045 kg; Código LER 17 02 03; Masa del elemento 1 kg; Volumen 0.001667 m3
