# Grifería electrónica para lavamanos, "PRESTO IBÉRICA"

- Propiedad del archivo: CYPE Ingenieros S.A.
- Formato: FIEBDC-3/2016
- Programa: Generador de precios de la construcción. CYPE Ingenieros, S.A.
- Fecha: 04/04/2024
- Ámbito geográfico: Honduras
- Divisa: HNL
- Costes indirectos: 3 %
- Gastos generales: 13 %
- Beneficio industrial: 6 %
- IVA: 15 %

## S Señalización y equipamiento

### SG Griferías

#### SGL Para lavamanos

**SGL030** Ud Grifería electrónica para lavamanos, "PRESTO IBÉRICA".
Grifería electrónica Tecnología Sensia "PRESTO IBÉRICA" formada por grifo electrónico con accionamiento de la descarga por infrarrojos, para lavamanos, serie Sensia, modelo XT Elec LM 78100 "PRESTO IBÉRICA", con led indicador de la temperatura seleccionada, led indicador de batería, caudal de 6 l/min, fijación rápida, alimentación por pila de 6 V. Incluso elementos de conexión, enlaces de alimentación flexibles de 1/2" de diámetro y 350 mm de longitud, dos válvulas antirretorno, pila de 6 V y electroválvula.
Incluye: Replanteo. Colocación. Conexionado. Comprobación de su correcto funcionamiento.
Criterio de medición de proyecto: Número de unidades previstas, según documentación gráfica de Proyecto.
Criterio de medición de obra: Se medirá el número de unidades realmente colocadas según especificaciones de Proyecto.

| Código | Ud | Descripción | Rendimiento | Precio | Importe |
|---|---|---|---|---|---|
| mt31gsp021c | Ud | Grifo electrónico con accionamiento de la descarga por infrarrojos, para lavamanos, serie Sensia, modelo XT Elec LM 78100 "PRESTO IBÉRICA", con led indicador de la temperatura seleccionada, led indicador de batería, caudal de 6 l/min, fijación rápida, alimentación por pila de 6 V; incluso elementos de conexión, enlaces de alimentación flexibles de 1/2" de diámetro y 350 mm de longitud, dos válvulas antirretorno, pila de 6 V y electroválvula. (material) | 1 | 9117.38 | 9117.380 |
| mt37www010 | Ud | Material auxiliar para instalaciones de fontanería. (material) | 1 | 42.88 | 42.880 |
| mo008 | h | Fontanero. (mano de obra) | 0.548 | 117.18 | 64.215 |
| % | % | Herramienta menor | 2 % | 9224.475 | 184.490 |
|  |  | Costes directos |  |  | 9408.965 |
