# Grifería electrónica para lavamanos, "PRESTO IBÉRICA"

- Propiedad del archivo: CYPE Ingenieros S.A.
- Formato: FIEBDC-3/2016
- Programa: Generador de precios de la construcción. CYPE Ingenieros, S.A.
- Fecha: 04/04/2024
- Ámbito geográfico: Honduras
- Divisa: HNL
- Costes indirectos: 3 %
- Gastos generales: 13 %
- Beneficio industrial: 6 %
- IVA: 15 %

## S Señalización y equipamiento

### SG Griferías

#### SGL Para lavamanos

**SGL030** Ud Grifería electrónica para lavamanos, "PRESTO IBÉRICA".
Grifería electrónica Tecnología Sensia "PRESTO IBÉRICA" formada por grifo electrónico con accionamiento de la descarga por infrarrojos, para lavamanos, serie Sensia, modelo 5520 Empotrado 55205 "PRESTO IBÉRICA", con pintura epoxi, con caño alto fijo, limitador de caudal a 6 l/min, fijación rápida, alimentación por transformador 230/12 V (no incluido en este precio). Incluso elementos de conexión, enlaces de alimentación flexibles de 3/8" de diámetro y 350 mm de longitud, electroválvula, dos válvulas antirretorno y dos llaves de paso.
Incluye: Replanteo. Colocación. Conexionado. Comprobación de su correcto funcionamiento.
Criterio de medición de proyecto: Número de unidades previstas, según documentación gráfica de Proyecto.
Criterio de medición de obra: Se medirá el número de unidades realmente colocadas según especificaciones de Proyecto.

| Código | Ud | Descripción | Rendimiento | Precio | Importe |
|---|---|---|---|---|---|
| mt31gsp022Bt | Ud | Grifo electrónico con accionamiento de la descarga por infrarrojos, para lavamanos, serie Sensia, modelo 5520 Empotrado 55205 "PRESTO IBÉRICA", con pintura epoxi, con caño alto fijo, limitador de caudal a 6 l/min, fijación rápida, alimentación por transformador 230/12 V (no incluido en este precio); incluso elementos de conexión, enlaces de alimentación flexibles de 3/8" de diámetro y 350 mm de longitud, electroválvula, dos válvulas antirretorno y dos llaves de paso. (material) | 1 | 21463.69 | 21463.690 |
| mt37www010 | Ud | Material auxiliar para instalaciones de fontanería. (material) | 1 | 42.88 | 42.880 |
| mo008 | h | Fontanero. (mano de obra) | 0.548 | 117.18 | 64.215 |
| % | % | Herramienta menor | 2 % | 21570.785 | 431.416 |
|  |  | Costes directos |  |  | 22002.201 |
