# Estación de control con electrobomba autoaspirante

- Propiedad del archivo: CYPE Ingenieros S.A.
- Formato: FIEBDC-3/2016
- Programa: Generador de precios de la construcción. CYPE Ingenieros, S.A.
- Fecha: 04/04/2024
- Ámbito geográfico: Honduras
- Divisa: HNL
- Costes indirectos: 3 %
- Gastos generales: 13 %
- Beneficio industrial: 6 %
- IVA: 15 %

## U Urbanización interior del terreno

### UG Acumulación y gestión de aguas pluviales

#### UGE Equipos de control

**UGE010** Ud Estación de control con electrobomba autoaspirante.
Estación de control para aprovechamiento de aguas pluviales, de 550x265x595 mm, con electrobomba autoaspirante, caudal máximo 80 l/min, altura máxima de impulsión 20 m, presión máxima de trabajo 4,5 bar, con motor con variador de frecuencia incorporado, de 0,8 kW, alimentación a 220/240 V y 50-60 Hz, panel de control con pantalla de led, válvulas de corte, conexión de alimentación de agua potable de 3/4" de diámetro, conexión de alimentación de agua de la cisterna para aprovechamiento de aguas pluviales de 1" de diámetro, conexión con la tubería de desagüe de 50 mm de diámetro, terminal para conexión eléctrica e interruptor de nivel con boya, contrapeso y cable de 15 m de longitud. Incluso elementos de fijación.
Incluye: Replanteo. Colocación y fijación. Conexionado y comprobación de su correcto funcionamiento.
Criterio de medición de proyecto: Número de unidades previstas, según documentación gráfica de Proyecto.
Criterio de medición de obra: Se medirá el número de unidades realmente ejecutadas según especificaciones de Proyecto.

| Código | Ud | Descripción | Rendimiento | Precio | Importe |
|---|---|---|---|---|---|
| mt37eqp010a | Ud | Estación de control para aprovechamiento de aguas pluviales, de 550x265x595 mm, con electrobomba autoaspirante, caudal máximo 80 l/min, altura máxima de impulsión 20 m, presión máxima de trabajo 4,5 bar, con motor con variador de frecuencia incorporado, de 0,8 kW, alimentación a 220/240 V y 50-60 Hz, panel de control con pantalla de led, válvulas de corte, conexión de alimentación de agua potable de 3/4" de diámetro, conexión de alimentación de agua de la cisterna para aprovechamiento de aguas pluviales de 1" de diámetro, conexión con la tubería de desagüe de 50 mm de diámetro, terminal para conexión eléctrica e interruptor de nivel con boya, contrapeso y cable de 15 m de longitud, con elementos de fijación. (material) | 1 | 66995.06 | 66995.060 |
| mo008 | h | Fontanero. (mano de obra) | 1.096 | 117.18 | 128.429 |
| mo107 | h | Ayudante de fontanero. (mano de obra) | 1.096 | 85.08 | 93.248 |
| % | % | Herramienta menor | 2 % | 67216.737 | 1344.335 |
|  |  | Costes directos |  |  | 68561.072 |
