# Plantación de árbol

- Propiedad del archivo: CYPE Ingenieros S.A.
- Formato: FIEBDC-3/2016
- Programa: Generador de precios de la construcción. CYPE Ingenieros, S.A.
- Fecha: 04/04/2024
- Ámbito geográfico: Honduras
- Divisa: HNL
- Costes indirectos: 3 %
- Gastos generales: 13 %
- Beneficio industrial: 6 %
- IVA: 15 %

## U Urbanización interior del terreno

### UJ Jardinería

#### UJP Suministro y plantación de especies

**UJP010** Ud Plantación de árbol.
Plantación de Palmera de la fortuna (Trachycarpus fortunei) de procedencia nacional, de 3 a 4 m de altura, en hoyo de 160x160x110 cm realizado con medios mecánicos; suministro con cepellón. Incluso tierra vegetal cribada y substratos vegetales fertilizados.
Incluye: Laboreo y preparación del terreno con medios mecánicos. Abonado del terreno. Plantación. Colocación de tutor. Primer riego.
Criterio de medición de proyecto: Número de unidades previstas, según documentación gráfica de Proyecto.
Criterio de medición de obra: Se medirá el número de unidades realmente ejecutadas según especificaciones de Proyecto.

| Código | Ud | Descripción | Rendimiento | Precio | Importe |
|---|---|---|---|---|---|
| mt48epp010g | Ud | Palmera de la fortuna (Trachycarpus fortunei) de procedencia nacional, de 3 a 4 m de altura; suministro con cepellón. (material) | 1 | 18449.97 | 18449.970 |
| mt48tie030a | m³ | Tierra vegetal cribada, suministrada a granel. (material) | 0.2 | 603.12 | 120.624 |
| mt48tie020 | kg | Abono mineral complejo NPK 15-15-15. (material) | 30 | 20.99 | 629.700 |
| mt08aaa010a | m³ | Agua. (material) | 0.1 | 38.17 | 3.817 |
| mq01exn020a | h | Retroexcavadora hidráulica sobre neumáticos, de 105 kW. (maquinaria) | 3 | 1148.22 | 3444.660 |
| mq04dua020b | h | Dumper de descarga frontal de 2 t de carga útil. (maquinaria) | 0.2 | 229.64 | 45.928 |
| mq04cag010b | h | Camión con grúa de hasta 10 t. (maquinaria) | 0.6 | 1387.28 | 832.368 |
| mo040 | h | Jardinero. (mano de obra) | 3.288 | 114.04 | 374.964 |
| mo115 | h | Peón de jardinería. (mano de obra) | 4.383 | 82.13 | 359.976 |
| % | % | Herramienta menor | 2 % | 24262.007 | 485.240 |
|  |  | Costes directos |  |  | 24747.247 |

Residuos:
- colocación: mt48tie030a Tierra vegetal cribada, suministrada a granel; factor de residuo 0.003
- colocación: mt48tie020 Abono mineral complejo NPK 15-15-15; factor de residuo 0.055

## Recursos

**mt48tie030a** m³ Tierra vegetal cribada, suministrada a granel
Datos técnicos: Coste energético 151.700 MJ; Emisión de CO2 8.200 kg; Código LER 17 05 04; Masa del elemento 2050 kg; Volumen 1.28125 m3

**mt48tie020** kg Abono mineral complejo NPK 15-15-15
Datos técnicos: Coste energético 30.291 MJ; Emisión de CO2 3.674 kg; Código LER 06 10 99; Masa del elemento 1 kg; Volumen 0.001111 m3
Residuos:
- embalaje: re170203 Plástico. (componente de residuo); rendimiento 0.003 kg; Código LER 17 02 03; Masa del elemento 1 kg; Volumen 0.001667 m3

**mt08aaa010a** m³ Agua
Datos técnicos: Coste energético 60.000 MJ; Emisión de CO2 30.000 kg
