# Válvula selectora

- Propiedad del archivo: CYPE Ingenieros S.A.
- Formato: FIEBDC-3/2016
- Programa: Generador de precios de la construcción. CYPE Ingenieros, S.A.
- Fecha: 29/10/2024
- Ámbito geográfico: Honduras
- Divisa: HNL
- Costes indirectos: 3 %
- Gastos generales: 13 %
- Beneficio industrial: 6 %
- IVA: 15 %

## U Urbanización interior del terreno

### UP Piscinas

#### UPD Equipos de depuración

**UPD040** Ud Válvula selectora.
Válvula selectora de resinas termoplásticas de ABS, de 6 vías, de 1 1/2", sistema de cierre de la tapa por bayoneta y presión máxima de trabajo de 3,43 bar. Incluso elementos de conexión.
Incluye: Colocación. Conexionado y comprobación de su correcto funcionamiento.
Criterio de medición de proyecto: Número de unidades previstas, según documentación gráfica de Proyecto.
Criterio de medición de obra: Se medirá el número de unidades realmente ejecutadas según especificaciones de Proyecto.

| Código | Ud | Descripción | Rendimiento | Precio | Importe |
|---|---|---|---|---|---|
| mt47ped120a | Ud | Válvula selectora de resinas termoplásticas de ABS, de 6 vías, de 1 1/2", sistema de cierre de la tapa por bayoneta y presión máxima de trabajo de 3,43 bar, incluso elementos de conexión. (material) | 1 | 4388.93 | 4388.930 |
| mo008 | h | Fontanero. (mano de obra) | 0.164 | 118.7 | 19.467 |
| mo107 | h | Ayudante de fontanero. (mano de obra) | 0.164 | 86.19 | 14.135 |
| % | % | Herramienta menor | 2 % | 4422.532 | 88.451 |
|  |  | Costes directos |  |  | 4510.983 |

## Recursos

**mt47ped120a** Ud Válvula selectora de resinas termoplásticas de ABS
Datos técnicos: Coste energético 1259.482 MJ; Emisión de CO2 62.596 kg
Residuos:
- embalaje: re150101 Envases de papel y cartón. (componente de residuo); rendimiento 0.077 kg; Código LER 15 01 01; Masa del elemento 1 kg; Volumen 0.001333 m3
