# Sensores y estaciones meteorológicas

- Propiedad del archivo: CYPE Ingenieros S.A.
- Formato: FIEBDC-3/2016
- Programa: Generador de precios de la construcción. CYPE Ingenieros, S.A.
- Fecha: 04/04/2024
- Ámbito geográfico: Honduras
- Divisa: HNL
- Costes indirectos: 3 %
- Gastos generales: 13 %
- Beneficio industrial: 6 %
- IVA: 15 %

## U Urbanización interior del terreno

### UR Riego

#### URM Automatización

**URM020** Ud Sensores y estaciones meteorológicas.
Sensor de caudal y caja de programación, para la desconexión de las electroválvulas en sistemas de riego automático cuando se produce exceso de caudal, interruptor de intensidad nominal 2 A y 24 V de corriente alterna. Incluso accesorios de montaje y conexión con el programador. Totalmente montado y conexionado.
Incluye: Conexión con la tubería secundaria. Conexionado eléctrico. Ajuste de funcionamiento.
Criterio de medición de proyecto: Número de unidades previstas, según documentación gráfica de Proyecto.
Criterio de medición de obra: Se medirá el número de unidades realmente ejecutadas según especificaciones de Proyecto.

| Código | Ud | Descripción | Rendimiento | Precio | Importe |
|---|---|---|---|---|---|
| mt48hun460a | Ud | Sensor de caudal y caja de programación, para la desconexión de las electroválvulas en sistemas de riego automático cuando se produce exceso de caudal, interruptor de intensidad nominal 2 A y 24 V de corriente alterna. (material) | 1 | 6885.34 | 6885.340 |
| mt48hun465f | Ud | Te de PVC con reducción a 90° con rosca, para tubería de 1 1/2". (material) | 1 | 2352.18 | 2352.180 |
| mo003 | h | Electricista. (mano de obra) | 0.164 | 117.18 | 19.218 |
| mo102 | h | Ayudante de electricista. (mano de obra) | 0.164 | 85.08 | 13.953 |
| % | % | Herramienta menor | 2 % | 9270.691 | 185.414 |
|  |  | Costes directos |  |  | 9456.105 |
