# Programador

- Propiedad del archivo: CYPE Ingenieros S.A.
- Formato: FIEBDC-3/2016
- Programa: Generador de precios de la construcción. CYPE Ingenieros, S.A.
- Fecha: 04/04/2024
- Ámbito geográfico: Honduras
- Divisa: HNL
- Costes indirectos: 3 %
- Gastos generales: 13 %
- Beneficio industrial: 6 %
- IVA: 15 %

## U Urbanización interior del terreno

### UR Riego

#### URM Automatización

**URM030** Ud Programador.
Programador electrónico para riego automático, híbrido, para 6 estaciones, con 2 programas y 2 desplantes diarios por programa, alimentación por transformador 230/24 V o batería de 9 V, con colocación mural en interior. Incluso programación. Totalmente montado y conexionado.
Incluye: Instalación en la superficie de la pared. Conexionado eléctrico con las electroválvulas. Conexionado eléctrico con el transformador. Programación.
Criterio de medición de proyecto: Número de unidades previstas, según documentación gráfica de Proyecto.
Criterio de medición de obra: Se medirá el número de unidades realmente ejecutadas según especificaciones de Proyecto.

| Código | Ud | Descripción | Rendimiento | Precio | Importe |
|---|---|---|---|---|---|
| mt48pro030b | Ud | Programador electrónico para riego automático, híbrido, para 6 estaciones, con 2 programas y 2 desplantes diarios por programa, alimentación por transformador 230/24 V o batería de 9 V, con colocación mural en interior. (material) | 1 | 5555.6 | 5555.600 |
| mo003 | h | Electricista. (mano de obra) | 1.096 | 117.18 | 128.429 |
| mo102 | h | Ayudante de electricista. (mano de obra) | 1.096 | 85.08 | 93.248 |
| % | % | Herramienta menor | 2 % | 5777.277 | 115.546 |
|  |  | Costes directos |  |  | 5892.823 |
