# Caja de registro de desbaste de poliéster reforzado con fibra de vidrio (PRFV)

- Propiedad del archivo: CYPE Ingenieros S.A.
- Formato: FIEBDC-3/2016
- Programa: Generador de precios de la construcción. CYPE Ingenieros, S.A.
- Fecha: 04/04/2024
- Ámbito geográfico: Honduras
- Divisa: HNL
- Costes indirectos: 3 %
- Gastos generales: 13 %
- Beneficio industrial: 6 %
- IVA: 15 %

## U Urbanización interior del terreno

### US Tratamiento de aguas residuales domésticas

#### USA Accesorios

**USA100** Ud Caja de registro de desbaste de poliéster reforzado con fibra de vidrio (PRFV).
Caja de registro de desbaste de poliéster reforzado con fibra de vidrio (PRFV), de 1315x855x580 mm, con boca de entrada y boca de salida, de 200 mm de diámetro, tapa, reja de gruesos, cesta extraíble y rastrillo.
Incluye: Replanteo. Colocación. Conexionado y comprobación de su correcto funcionamiento.
Criterio de medición de proyecto: Número de unidades previstas, según documentación gráfica de Proyecto.
Criterio de medición de obra: Se medirá el número de unidades realmente ejecutadas según especificaciones de Proyecto.

| Código | Ud | Descripción | Rendimiento | Precio | Importe |
|---|---|---|---|---|---|
| mt46fpg020i | Ud | Caja de registro de desbaste de poliéster reforzado con fibra de vidrio (PRFV), de 1315x855x580 mm, con boca de entrada y boca de salida, de 200 mm de diámetro, tapa, reja de gruesos, cesta extraíble y rastrillo, para pretratamiento de aguas residuales. (material) | 1 | 24886.44 | 24886.440 |
| mo008 | h | Fontanero. (mano de obra) | 1.644 | 117.18 | 192.644 |
| mo107 | h | Ayudante de fontanero. (mano de obra) | 1.644 | 85.08 | 139.872 |
| % | % | Herramienta menor | 2 % | 25218.956 | 504.379 |
|  |  | Costes directos |  |  | 25723.335 |

## Recursos

**mt46fpg020i** Ud Caja de registro de desbaste de poliéster reforzado con fibra de vidrio (PRFV)
Datos técnicos: Coste energético 2056.513 MJ; Emisión de CO2 93.452 kg
Residuos:
- embalaje: re150101 Envases de papel y cartón. (componente de residuo); rendimiento 1.584 kg; Código LER 15 01 01; Masa del elemento 1 kg; Volumen 0.001333 m3
