# Cuneta

- Propiedad del archivo: CYPE Ingenieros S.A.
- Formato: FIEBDC-3/2016
- Programa: Generador de precios de la construcción. CYPE Ingenieros, S.A.
- Fecha: 29/10/2024
- Ámbito geográfico: Honduras
- Divisa: HNL
- Costes indirectos: 3 %
- Gastos generales: 13 %
- Beneficio industrial: 6 %
- IVA: 15 %

## U Urbanización interior del terreno

### UX Pistas y veredas

#### UXB Bordillos

**UXB030** m Cuneta.
Cuneta formada por piezas prefabricadas de concreto bicapa, 8/6,5x50x50 cm, rejuntadas con mortero de cemento, confeccionado en obra, dosificación 1:6, sobre base de concreto simple f'c=210 kg/cm² (3000 psi), clase de exposición F0 S0 P0 C0, tamaño máximo del agregado 19 mm, consistencia plástica de 20 cm de espesor, fundido desde camión, extendido y vibrado manual con regla vibrante de 3 m, con acabado regleado, según pendientes del proyecto y colocado sobre explanada con índice CBR > 5 (California Bearing Ratio), no incluida en este precio. Incluso limpieza. Completamente terminada, sin incluir la excavación.
Incluye: Fundido y extendido del concreto. Colocación de las piezas. Relleno de juntas con mortero. Asentado y nivelación.
Criterio de medición de proyecto: Longitud medida según documentación gráfica de Proyecto.
Criterio de medición de obra: Se medirá la longitud realmente ejecutada según especificaciones de Proyecto.

| Código | Ud | Descripción | Rendimiento | Precio | Importe |
|---|---|---|---|---|---|
| mt10hmf110akc | m³ | Concreto simple f'c=210 kg/cm² (3000 psi), clase de exposición F0 S0 P0 C0, tamaño máximo del agregado 19 mm, consistencia plástica, premezclado, según ACI 318. (material) | 0.2 | 2616.12 | 523.224 |
| mt08aaa010a | m³ | Agua. (material) | 0.006 | 38.26 | 0.230 |
| mt01arg005a | t | Arena de cantera, para mortero mezclado en obra. (material) | 0.018 | 515.57 | 9.280 |
| mt08cem000i | kg | Cemento gris en sacos. (material) | 2.75 | 4.16 | 11.440 |
| mt11cun120a | Ud | Pieza prefabricada de concreto bicapa para cuneta, 8/6,5x50x50 cm. (material) | 2.1 | 80.47 | 168.987 |
| mq04dua020b | h | Dumper de descarga frontal de 2 t de carga útil. (maquinaria) | 0.032 | 230.27 | 7.369 |
| mq06vib020 | h | Regla vibrante de 3 m. (maquinaria) | 0.09 | 116 | 10.440 |
| mq06hor010 | h | Mezcladora de concreto eléctrica con una capacidad de amasado de 160 l. (maquinaria) | 0.008 | 76.52 | 0.612 |
| mo041 | h | Albañil de obra civil. (mano de obra) | 0.395 | 115.52 | 45.630 |
| mo087 | h | Ayudante de albañil de obra civil. (mano de obra) | 0.809 | 86.35 | 69.857 |
| % | % | Herramienta menor | 2 % | 847.069 | 16.941 |
|  |  | Costes directos |  |  | 864.010 |

Residuos:
- colocación: mt10hmf110akc; factor de residuo 0.00147727
- colocación: mt01arg005a Arena de cantera, para mortero mezclado en obra; factor de residuo 0.00501329
- colocación: mt08cem000i Cemento gris en sacos; factor de residuo 0.0063
- colocación: mt11cun120a Pieza prefabricada de concreto bicapa para cuneta, 8/6,5x50x50 cm; factor de residuo 0.0248

## Recursos

**mt10hmf110akc** m³ Concreto simple f'c=210 kg/cm² (3000 psi)
Datos técnicos: Coste energético 1840.000 MJ; Emisión de CO2 230.000 kg; Código LER 17 01 01; Masa del elemento 2300 kg; Volumen 1.533333 m3

**mt08aaa010a** m³ Agua
Datos técnicos: Coste energético 60.000 MJ; Emisión de CO2 30.000 kg

**mt01arg005a** t Arena de cantera, para mortero mezclado en obra
Datos técnicos: Coste energético 75.000 MJ; Emisión de CO2 4.000 kg; Código LER 01 04 08; Masa del elemento 1000 kg; Volumen 0.666667 m3

**mt08cem000i** kg Cemento gris en sacos
Datos técnicos: Coste energético 7.174 MJ; Emisión de CO2 0.904 kg; Código LER 17 01 01; Masa del elemento 1 kg; Volumen 0.000667 m3
Residuos:
- embalaje: re150101 Envases de papel y cartón. (componente de residuo); rendimiento 0.014 kg; Código LER 15 01 01; Masa del elemento 1 kg; Volumen 0.001333 m3
- embalaje: re170201 Madera. (componente de residuo); rendimiento 0.001 kg; Código LER 17 02 01; Masa del elemento 1 kg; Volumen 0.000909 m3
- embalaje: re170203 Plástico. (componente de residuo); rendimiento 0.003 kg; Código LER 17 02 03; Masa del elemento 1 kg; Volumen 0.001667 m3

**mt11cun120a** Ud Pieza prefabricada de concreto bicapa para cuneta, 8/6,5x50x50 cm
Datos técnicos: Coste energético 6.480 MJ; Emisión de CO2 7.739 kg; Código LER 17 01 01; Masa del elemento 50 kg; Volumen 0.033333 m3
Residuos:
- embalaje: re170201 Madera; rendimiento 0.001 kg
- embalaje: re170203 Plástico; rendimiento 0.05 kg
