# Pavimento exterior, de piezas prefabricadas de concreto

- Propiedad del archivo: CYPE Ingenieros S.A.
- Formato: FIEBDC-3/2016
- Programa: Generador de precios de la construcción. CYPE Ingenieros, S.A.
- Fecha: 10/11/2025
- Ámbito geográfico: Honduras
- Divisa: HNL
- Costes indirectos: 3 %
- Gastos generales: 13 %
- Beneficio industrial: 6 %
- IVA: 15 %

## U Urbanización interior del terreno

### UX Pistas y veredas

#### UXH De piezas prefabricadas de concreto

**UXH010** m² Pavimento exterior, de piezas prefabricadas de concreto.
Pavimento exterior, de piezas prefabricadas de concreto bicapa, 20x20x6 cm, acabado liso, color gris, clase resistente a flexión T, clase resistente según la carga de rotura 4, clase de desgaste por abrasión H, con resistencia al deslizamiento alta, colocadas a pique de maceta con mortero de cemento 1:6 de 3 cm de espesor, dejando entre ellas una junta de separación de entre 1,5 y 3 mm. Incluso juntas estructurales y de dilatación, cortes a realizar para ajustarlas a los bordes del confinamiento o a las intrusiones existentes en el pavimento y relleno de juntas con arena silícea de tamaño 0/2 mm.
Criterio de valoración económica: El precio no incluye la base soporte.
Incluye: Replanteo de maestras y niveles. Extendido de la capa de mortero. Humectación de las piezas a colocar. Colocación individual, a pique de maceta, de las piezas. Formación de juntas y encuentros. Limpieza del pavimento y las juntas. Relleno de las juntas con arena seca, mediante cepillado. Eliminación del material sobrante de la superficie, mediante barrido.
Criterio de medición de proyecto: Superficie medida en proyección horizontal, según documentación gráfica de Proyecto, deduciendo los huecos de superficie mayor de 1,5 m². No se han tenido en cuenta los retaceos como factor de influencia para incrementar la medición, toda vez que en la descomposición se ha considerado el tanto por cien de roturas general.
Criterio de medición de obra: Se medirá, en proyección horizontal, la superficie realmente ejecutada según especificaciones de Proyecto, deduciendo los huecos de superficie mayor de 1,5 m².

| Código | Ud | Descripción | Rendimiento | Precio | Importe |
|---|---|---|---|---|---|
| mt09mor010c | m³ | Mortero de cemento CEM II/B-P 32,5 N tipo M-5, confeccionado en obra con 250 kg/m³ de cemento y una proporción en volumen 1/6. (material) | 0.03 | 2850.34 | 85.510 |
| mt08cem011a | kg | Cemento Portland CEM II/B-L 32,5 R, color gris, en sacos. (material) | 1 | 2.63 | 2.630 |
| mt18bhd010aa | m² | Piezas prefabricadas de concreto bicapa, para exteriores, 20x20x6 cm, acabado liso, color gris, clase resistente a flexión T, clase resistente según la carga de rotura 4, clase de desgaste por abrasión H, con resistencia al deslizamiento alta. (material) | 1.05 | 379.93 | 398.927 |
| mt01arp020a | kg | Arena natural, fina y seca, de 2 mm de tamaño máximo, exenta de sales perjudiciales, presentada en sacos. (material) | 1 | 10.03 | 10.030 |
| mo041 | h | Albañil de obra civil. (mano de obra) | 0.329 | 120.58 | 39.671 |
| mo087 | h | Ayudante de albañil de obra civil. (mano de obra) | 0.329 | 90.13 | 29.653 |
| % | % | Herramienta menor | 2 % | 566.421 | 11.328 |
|  |  | Costes directos |  |  | 577.749 |

Residuos:
- colocación: mt09mor010c; factor de residuo 0.0036
- colocación: mt08cem011a Cemento Portland CEM II/B-L 32,5 R, color gris, en sacos; factor de residuo 0.01512
- colocación: mt18bhd010aa; factor de residuo 0.0084
- colocación: mt01arp020a Arena natural, fina y seca, de 2 mm de tamaño máximo, exenta de sales perjudiciales, presentada en sacos; factor de residuo 0.003

## Recursos

**mt09mor010c** m³ Mortero de cemento CEM II/B-P 32,5 N tipo M-5
Datos técnicos: Coste energético 3724.000 MJ; Emisión de CO2 323.000 kg; Código LER 17 01 01; Masa del elemento 1900 kg; Volumen 1.266667 m3

**mt08cem011a** kg Cemento Portland CEM II/B-L 32,5 R, color gris, en sacos
Datos técnicos: Coste energético 3.772 MJ; Emisión de CO2 0.669 kg; Código LER 17 01 01; Masa del elemento 1 kg; Volumen 0.000667 m3
Residuos:
- embalaje: re150101 Envases de papel y cartón. (componente de residuo); rendimiento 0.011 kg; Código LER 15 01 01; Masa del elemento 1 kg; Volumen 0.001333 m3
- embalaje: re170203 Plástico. (componente de residuo); rendimiento 0.002 kg; Código LER 17 02 03; Masa del elemento 1 kg; Volumen 0.001667 m3

**mt18bhd010aa** m² Piezas prefabricadas de concreto bicapa
Datos técnicos: Coste energético 11.097 MJ; Emisión de CO2 13.676 kg; Código LER 17 01 01; Masa del elemento 91 kg; Volumen 0.060667 m3
Residuos:
- embalaje: re170201 Madera. (componente de residuo); rendimiento 0.045 kg; Código LER 17 02 01; Masa del elemento 1 kg; Volumen 0.000909 m3
- embalaje: re170203 Plástico; rendimiento 0.023 kg

**mt01arp020a** kg Arena natural, fina y seca, de 2 mm de tamaño máximo, exenta de sales perjudiciales, presentada en sacos
Datos técnicos: Coste energético 0.075 MJ; Emisión de CO2 0.004 kg; Código LER 01 04 09; Masa del elemento 1 kg; Volumen 0.000625 m3
