# Prueba destructiva de perfiles laminados

- Propiedad del archivo: CYPE Ingenieros S.A.
- Formato: FIEBDC-3/2016
- Programa: Generador de precios de la construcción. CYPE Ingenieros, S.A.
- Fecha: 29/10/2024
- Ámbito geográfico: Honduras
- Divisa: HNL
- Costes indirectos: 3 %
- Gastos generales: 13 %
- Beneficio industrial: 6 %
- IVA: 15 %

## X Control de calidad y pruebas

### XM Estructuras metálicas

#### XMP Perfiles laminados

**XMP010** Ud Prueba destructiva de perfiles laminados.
Pruebas a realizar en laboratorio acreditado en el área técnica correspondiente, sobre una muestra de perfil laminado para uso en estructura metálica, tomada en obra, para la determinación de las siguientes características: límite elástico aparente, resistencia a tracción, módulo de elasticidad, alargamiento y estricción, según ISO 6892-1; doblado a 180°, según ISO 7438; índice de resiliencia. Incluso desplazamiento a obra e informe de resultados.
Incluye: Desplazamiento a obra. Toma de muestras. Realización de pruebas. Redacción de informe de los resultados de las pruebas realizadas.
Criterio de medición de proyecto: Prueba a realizar, según documentación del Plan de control de calidad.

| Código | Ud | Descripción | Rendimiento | Precio | Importe |
|---|---|---|---|---|---|
| mt49des010 | Ud | Repercusión de desplazamiento a obra para la toma de muestras. (material) | 1 | 19.45 | 19.450 |
| mt49pma020 | Ud | Toma en obra de muestras de perfil laminado en estructura metálica, cuyo peso no exceda de 50 kg. (material) | 1 | 841.8 | 841.800 |
| mt49pma050 | Ud | Prueba a tracción para determinar el límite elástico aparente, la resistencia a tracción, el módulo de elasticidad, el alargamiento y la estricción de una muestra de perfil laminado en estructura metálica, según ISO 6892-1. (material) | 1 | 1476.96 | 1476.960 |
| mt49pma080 | Ud | Prueba de doblado a 180° sobre una muestra de perfil laminado en estructura metálica, según ISO 7438. (material) | 1 | 639.89 | 639.890 |
| mt49pma090 | Ud | Prueba para determinar el índice de resiliencia de una muestra de perfil laminado en estructura metálica. (material) | 1 | 487.41 | 487.410 |
| mt49pma030 | Ud | Informe de resultados de las pruebas realizadas sobre una muestra de perfil laminado en estructura metálica. (material) | 1 | 2525.4 | 2525.400 |
| % | % | Herramienta menor | 2 % | 5990.910 | 119.818 |
|  |  | Costes directos |  |  | 6110.728 |
