# Lavamanos mural, de acero inoxidable

- Propiedad del archivo: CYPE INGENIEROS, S.A.
- Formato: FIEBDC-3/2002
- Ámbito geográfico: Honduras
- Divisa: HNL
- Costes indirectos: 3.00 %
- Gastos generales: 13.00 %
- Beneficio industrial: 6.00 %
- IVA: 15.00 %

## S Señalización y equipamiento

### SA Loza sanitaria

#### SAL Lavamanos

**SAL031** Ud Lavamanos mural, de acero inoxidable.
Lavamanos mural, de acero inoxidable AISI 304, con acabado satinado, modelo Prestosan Inox Bol 88813 "PRESTO EQUIP", de 500x497 mm, de 1 cubeta de 145 mm de altura y 360 mm de diámetro, con válvula de desagüe de 1/4" y 32 mm de diámetro, con batiente, con un orificio de 22 mm de diámetro para la grifería (no incluida en este precio), equipado con grifería temporizada, mezcladora, de repisa, para lavamanos, acabado cromado, aireador, con tiempo de flujo de 10 segundos, limitador de caudal a 6 l/min. Incluso juego de fijación y silicona para sellado de juntas.
Criterio de valoración económica: El precio no incluye el desagüe.
Incluye: Replanteo. Colocación y fijación del aparato. Montaje de la grifería. Conexión a las redes de agua fría y caliente. Comprobación de su correcto funcionamiento. Sellado de juntas.
Criterio de medición de proyecto: Número de unidades previstas, según documentación gráfica de Proyecto.
Criterio de medición de obra: Se medirá el número de unidades realmente colocadas según especificaciones de Proyecto.

| Código | Ud | Descripción | Rendimiento | Precio | Importe |
|---|---|---|---|---|---|
| mt30lxp010vd | Ud | Lavamanos mural, de acero inoxidable AISI 304, con acabado satinado, modelo Prestosan Inox Bol 88813 "PRESTO EQUIP", de 500x497 mm, de 1 cubeta de 145 mm de altura y 360 mm de diámetro, con válvula de desagüe de 1/4" y 32 mm de diámetro, con batiente, con un orificio de 22 mm de diámetro para la grifería (no incluida en este precio). (material) | 1.000 | 11001.59 | 11001.59 |
| mt31gmp020baaa1 | Ud | Grifería temporizada, mezcladora, de repisa, para lavamanos, acabado cromado, aireador, con tiempo de flujo de 10 segundos, limitador de caudal a 6 l/min; incluso elementos de conexión, enlaces de alimentación flexibles de 1/2" de diámetro y 350 mm de longitud, válvulas antirretorno y dos llaves de paso. (material) | 1.000 | 7995.78 | 7995.78 |
| mt30www005 | Ud | Cartucho de 300 ml de silicona ácida monocomponente, fungicida, para sellado de juntas en ambientes húmedos. (material) | 0.012 | 270.80 | 3.25 |
| op00tal010 |  | Taladro. | 1.000 | 0.00 | 0.00 |
| op00mar010 |  | Martillo. | 1.000 | 0.00 | 0.00 |
| op00ato010 |  | Atornillador. | 1.000 | 0.00 | 0.00 |
| mo008 | h | Fontanero. (mano de obra) | 1.986 | 123.93 | 246.12 |
| % | % | Herramienta menor | 2 % | 19246.74 | 384.93 |
|  |  | Costes directos |  |  | 19631.67 |
