# Portarrollos para baño

- Propiedad del archivo: CYPE INGENIEROS, S.A.
- Formato: FIEBDC-3/2002
- Ámbito geográfico: Honduras
- Divisa: HNL
- Costes indirectos: 3.00 %
- Gastos generales: 13.00 %
- Beneficio industrial: 6.00 %
- IVA: 15.00 %

## S Señalización y equipamiento

### SM Baños

#### SMA Accesorios

**SMA040** Ud Portarrollos para baño.
Portarrollos de papel higiénico, doméstico, con tapa fija, modelo Simple Inox 88050 "PRESTO EQUIP", de acero inoxidable AISI 304 con acabado satinado. Fijación al soporte con las sujeciones suministradas por el fabricante.
Incluye: Replanteo. Colocación y fijación.
Criterio de medición de proyecto: Número de unidades previstas, según documentación gráfica de Proyecto.
Criterio de medición de obra: Se medirá el número de unidades realmente colocadas según especificaciones de Proyecto.

| Código | Ud | Descripción | Rendimiento | Precio | Importe |
|---|---|---|---|---|---|
| mt31abp050jd | Ud | Portarrollos de papel higiénico, doméstico, con tapa fija, modelo Simple Inox 88050 "PRESTO EQUIP", de acero inoxidable AISI 304 con acabado satinado. (material) | 1.000 | 971.26 | 971.26 |
| op00ato010 |  | Atornillador. | 1.000 | 0.00 | 0.00 |
| op00tal010 |  | Taladro. | 1.000 | 0.00 | 0.00 |
| mo107 | h | Ayudante de fontanero. (mano de obra) | 0.110 | 86.19 | 9.48 |
| % | % | Herramienta menor | 2 % | 980.74 | 19.61 |
|  |  | Costes directos |  |  | 1000.35 |
