# Válvula mezcladora termostática

- Propiedad del archivo: CYPE Ingenieros S.A.
- Formato: FIEBDC-3/2016
- Programa: Generador de precios de la construcción. CYPE Ingenieros, S.A.
- Fecha: 28/10/2024
- Ámbito geográfico: Honduras
- Divisa: HNL
- Costes indirectos: 3 %
- Gastos generales: 13 %
- Beneficio industrial: 6 %
- IVA: 15 %

## I Instalaciones

### IF Fontanería

#### IFW Elementos

**IFW085** Ud Válvula mezcladora termostática.
Válvula mezcladora termostática para regulación de la temperatura, de latón niquelado, modelo Presto 940 (99400) "PRESTO IBÉRICA", caudal medio de 50 l/min a 3 bar de presión, presión máxima de trabajo de 6 bar, con mando de regulación de la temperatura entre 30°C y 60°C, entradas y salida roscadas hembra de 1" de diámetro, con instalación en superficie.
Incluye: Replanteo. Colocación. Conexionado y comprobación de su correcto funcionamiento.
Criterio de medición de proyecto: Número de unidades previstas, según documentación gráfica de Proyecto.
Criterio de medición de obra: Se medirá el número de unidades realmente ejecutadas según especificaciones de Proyecto.

| Código | Ud | Descripción | Rendimiento | Precio | Importe |
|---|---|---|---|---|---|
| mt37avp030hb | Ud | Válvula mezcladora termostática para regulación de la temperatura, de latón niquelado, modelo Presto 940 (99400) "PRESTO IBÉRICA", caudal medio de 50 l/min a 3 bar de presión, presión máxima de trabajo de 6 bar, con mando de regulación de la temperatura entre 30°C y 60°C, entradas y salida roscadas hembra de 1" de diámetro, para instalar en superficie. (material) | 1 | 3312.51 | 3312.510 |
| mt37www010 | Ud | Material auxiliar para instalaciones de fontanería. (material) | 1 | 42.94 | 42.940 |
| mo008 | h | Fontanero. (mano de obra) | 0.235 | 118.7 | 27.895 |
| mo107 | h | Ayudante de fontanero. (mano de obra) | 0.235 | 86.19 | 20.255 |
| % | % | Herramienta menor | 2 % | 3403.600 | 68.072 |
|  |  | Costes directos |  |  | 3471.672 |
