# Grifería electrónica para ducha, "PRESTO IBÉRICA"

- Propiedad del archivo: CYPE Ingenieros S.A.
- Formato: FIEBDC-3/2016
- Programa: Generador de precios de la construcción. CYPE Ingenieros, S.A.
- Fecha: 28/10/2024
- Ámbito geográfico: Honduras
- Divisa: HNL
- Costes indirectos: 3 %
- Gastos generales: 13 %
- Beneficio industrial: 6 %
- IVA: 15 %

## S Señalización y equipamiento

### SG Griferías

#### SGD Para duchas

**SGD030** Ud Grifería electrónica para ducha, "PRESTO IBÉRICA".
Grifería electrónica Tecnología Sensia "PRESTO IBÉRICA" formada por grifo electrónico con accionamiento de la descarga por infrarrojos, para ducha, serie Sensia, modelo Rada Sense 85545 "PRESTO IBÉRICA", con led indicador de la temperatura seleccionada, fijación rápida, rociador de la ducha (no incluido en este precio). Incluso elementos de conexión y dos llaves de paso.
Incluye: Colocación. Conexionado y comprobación de su correcto funcionamiento.
Criterio de medición de proyecto: Número de unidades previstas, según documentación gráfica de Proyecto.
Criterio de medición de obra: Se medirá el número de unidades realmente colocadas según especificaciones de Proyecto.

| Código | Ud | Descripción | Rendimiento | Precio | Importe |
|---|---|---|---|---|---|
| mt31gsp010a | Ud | Grifo electrónico con accionamiento de la descarga por infrarrojos, para ducha, serie Sensia, modelo Rada Sense 85545 "PRESTO IBÉRICA", con led indicador de la temperatura seleccionada, fijación rápida, rociador de la ducha (no incluido en este precio); incluso elementos de conexión y dos llaves de paso. (material) | 1 | 39623.06 | 39623.060 |
| mt37www010 | Ud | Material auxiliar para instalaciones de fontanería. (material) | 1 | 42.94 | 42.940 |
| mo008 | h | Fontanero. (mano de obra) | 0.62 | 118.7 | 73.594 |
| % | % | Herramienta menor | 2 % | 39739.594 | 794.792 |
|  |  | Costes directos |  |  | 40534.386 |
