# Caja de registro de concreto simple "in situ"

- Propiedad del archivo: CYPE INGENIEROS, S.A.
- Formato: FIEBDC-3/2002
- Ámbito geográfico: Honduras
- Divisa: HNL
- Costes indirectos: 3.00 %
- Gastos generales: 13.00 %
- Beneficio industrial: 6.00 %
- IVA: 15.00 %

## A Acondicionamiento del terreno

### AS Red de desagüe

#### ASA Cajas de registro

**ASA011** Ud Caja de registro de concreto simple "in situ".
Caja de registro con desagüe sifónico y desagüe directo lateral enterrada, de concreto simple "in situ" f'c=315 kg/cm² (4500 psi), clase de exposición F0 S2 P1 C0, tamaño máximo del agregado 19 mm, consistencia blanda, de dimensiones interiores 60x60x60 cm, sobre solera de concreto simple de 15 cm de espesor, formación de pendiente mínima del 2%, con el mismo tipo de concreto, cerrada superiormente con tapa prefabricada de concreto reforzado con cierre hermético al paso de los olores mefíticos. Incluso molde reutilizable de lámina metálica amortizable en 20 usos y desagüe sifónico prefabricado de concreto con salida horizontal de 90/110 mm y rejilla homologada de PVC, sobre solera de concreto.
Criterio de valoración económica: El precio no incluye la excavación ni el relleno del trasdós.
Incluye: Replanteo. Fundido y compactación del concreto en formación de solera. Colocación del molde reutilizable. Fundido y compactación del concreto en formación de la caja de registro. Retirada del molde. Conexionado de los colectores a la caja de registro. Relleno de concreto para formación de pendientes. Colocación del desagüe sifónico en el dado de concreto y montaje de la rejilla de desagüe. Colocación de la tapa y los accesorios. Comprobación de su correcto funcionamiento.
Criterio de medición de proyecto: Número de unidades previstas, según documentación gráfica de Proyecto.
Criterio de medición de obra: Se medirá el número de unidades realmente ejecutadas según especificaciones de Proyecto.

| Código | Ud | Descripción | Rendimiento | Precio | Importe |
|---|---|---|---|---|---|
| mt10hmf110ftb | m³ | Concreto simple f'c=315 kg/cm² (4500 psi), clase de exposición F0 S2 P1 C0, tamaño máximo del agregado 19 mm, consistencia blanda, premezclado, según ACI 318. (material) | 0.359 | 3583.26 | 1286.39 |
| mt08epr030c | Ud | Molde reutilizable para formación de cajas de registro de sección cuadrada de 60x60x60 cm, de lámina metálica, incluso accesorios de montaje. (material) | 0.050 | 9366.73 | 468.34 |
| mt11arf010b | Ud | Tapa de concreto reforzado prefabricada, 60x60x5 cm. (material) | 1.000 | 532.75 | 532.75 |
| mt11sup050b | Ud | Desagüe sifónico prefabricado de concreto, salida horizontal, con rejilla homologada de PVC, 250x250 mm y 90/110 mm de diámetro de salida. (material) | 1.000 | 807.34 | 807.34 |
| au00auh040 |  | Vibrador de concreto, eléctrico. | 1.000 | 0.00 | 0.00 |
| mo020 | h | Albañil. (mano de obra) | 1.530 | 114.04 | 174.48 |
| mo113 | h | Peón de albañilería. (mano de obra) | 1.096 | 82.13 | 90.01 |
| % | % | Herramienta menor | 2 % | 3359.31 | 67.19 |
|  |  | Costes directos |  |  | 3426.50 |
