# Muro de sótano

- Propiedad del archivo: CYPE INGENIEROS, S.A.
- Formato: FIEBDC-3/2002
- Ámbito geográfico: Honduras
- Divisa: HNL
- Costes indirectos: 3.00 %
- Gastos generales: 13.00 %
- Beneficio industrial: 6.00 %
- IVA: 15.00 %

## C Cimentaciones

### CC Muros de contención

#### CCS Muros de sótano

**CCS010** m³ Muro de sótano.
Muro de sótano de concreto reforzado, realizado con concreto f'c=210 kg/cm² (3000 psi), clase de exposición F0 S0 P0 C0, tamaño máximo del agregado 12,5 mm, consistencia blanda, mezclado en obra, y fundido con medios manuales, y acero Grado 60 (fy=4200 kg/cm²), con una cuantía aproximada de 50 kg/m³. Incluso alambre de atar y separadores.
Criterio de valoración económica: El precio incluye el corte, doblado y montaje de la armadura en el lugar definitivo de su colocación en obra, pero no incluye el encofrado.
Incluye: Colocación de la armadura con separadores homologados. Resolución de juntas de construcción. Limpieza de la base de apoyo del muro en la cimentación. Preparación del concreto. Fundido y compactación del concreto. Curado del concreto. Reparación de defectos superficiales, si procede.
Criterio de medición de proyecto: Volumen medido sobre la sección teórica de cálculo, según documentación gráfica de Proyecto, deduciendo los huecos de superficie mayor de 2 m².
Criterio de medición de obra: Se medirá el volumen teórico ejecutado según especificaciones de Proyecto, deduciendo los huecos de superficie mayor de 2 m².

| Código | Ud | Descripción | Rendimiento | Precio | Importe |
|---|---|---|---|---|---|
| mt07aco020d | Ud | Separador homologado para muros. (material) | 8.000 | 1.62 | 12.96 |
| mt07aco110g | kg | Acero en varillas corrugadas, Grado 60 (fy=4200 kg/cm²), de varios diámetros, según ASTM A 615. (material) | 51.000 | 23.63 | 1205.13 |
| mt08var050 | kg | Alambre galvanizado para atar, de 1,30 mm de diámetro. (material) | 0.650 | 38.26 | 24.87 |
| mt08aaa010a | m³ | Agua. (material) | 0.226 | 38.26 | 8.65 |
| mt01arg000i | m³ | Arena cribada. (material) | 0.582 | 346.29 | 201.54 |
| mt01arg001ie | m³ | Agregado grueso homogeneizado, de tamaño máximo 12,5 mm. (material) | 0.873 | 317.90 | 277.53 |
| mt08cem000i | kg | Cemento gris en sacos. (material) | 376.320 | 4.16 | 1565.49 |
| mq06hor010 | h | Mezcladora de concreto eléctrica con una capacidad de amasado de 160 l. (maquinaria) | 0.730 | 76.52 | 55.86 |
| op00ciz020 |  | Cizalla para acero en varillas corrugadas. | 1.000 | 0.00 | 0.00 |
| op00ata010 |  | Atadora de armadura. | 1.000 | 0.00 | 0.00 |
| au00auh040 |  | Vibrador de concreto, eléctrico. | 1.000 | 0.00 | 0.00 |
| mo043 | h | Armador de hierro. (mano de obra) | 0.573 | 120.22 | 68.89 |
| mo090 | h | Ayudante de armador de hierro. (mano de obra) | 0.730 | 89.80 | 65.55 |
| mo113 | h | Peón de albañilería. (mano de obra) | 1.368 | 83.20 | 113.82 |
| mo112 | h | Peón especializado de albañilería. (mano de obra) | 1.433 | 84.56 | 121.17 |
| mo045 | h | Armador, en trabajos de colocación del concreto. (mano de obra) | 0.065 | 120.22 | 7.81 |
| mo092 | h | Ayudante de armador, en trabajos de colocación del concreto. (mano de obra) | 0.391 | 89.80 | 35.11 |
| % | % | Herramienta menor | 2 % | 3764.38 | 75.29 |
|  |  | Costes directos |  |  | 3839.67 |
