# Cemento consumido en exceso en fundido de micropilotes

- Propiedad del archivo: CYPE INGENIEROS, S.A.
- Formato: FIEBDC-3/2002
- Ámbito geográfico: Honduras
- Divisa: HNL
- Costes indirectos: 3.00 %
- Gastos generales: 13.00 %
- Beneficio industrial: 6.00 %
- IVA: 15.00 %

## C Cimentaciones

### CP Profundas

#### CPM Micropilotes

**CPM070** kg Cemento consumido en exceso en fundido de micropilotes.
Cemento utilizado en la preparación de mortero o lechada de cemento, consumidos en exceso sobre el volumen teórico correspondiente al diámetro nominal del micropilote, durante los trabajos de fundido.
Criterio de medición de obra: Se determinará, a partir del peso obtenido en báscula oficial de las unidades llegadas a obra, el peso de las unidades realmente ejecutadas según especificaciones de Proyecto.

| Código | Ud | Descripción | Rendimiento | Precio | Importe |
|---|---|---|---|---|---|
| mt08cem010e | kg | Cemento Portland CEM I 52,5 N, en sacos. (material) | 1.000 | 3.09 | 3.09 |
| mo113 | h | Peón de albañilería. (mano de obra) | 0.007 | 83.20 | 0.58 |
| % | % | Herramienta menor | 2 % | 3.67 | 0.07 |
|  |  | Costes directos |  |  | 3.74 |
