# Capa de concreto de limpieza

- Propiedad del archivo: CYPE INGENIEROS, S.A.
- Formato: FIEBDC-3/2002
- Ámbito geográfico: Honduras
- Divisa: HNL
- Costes indirectos: 3.00 %
- Gastos generales: 13.00 %
- Beneficio industrial: 6.00 %
- IVA: 15.00 %

## C Cimentaciones

### CR Regularización

#### CRL Concreto de limpieza

**CRL010** m² Capa de concreto de limpieza.
Capa de concreto de limpieza y nivelado de fondos de cimentación, de 10 cm de espesor, de concreto f'c=100 kg/cm² (1000 psi), clase de exposición F0 S0 P0 C0, tamaño máximo del agregado 19 mm, consistencia blanda, mezclado en obra y fundido con medios manuales, en el fondo de la excavación previamente realizada.
Incluye: Replanteo. Colocación de toques y/o formación de maestras. Preparación del concreto. Fundido y compactación del concreto. Coronación y enrase del concreto.
Criterio de medición de proyecto: Superficie medida sobre la superficie teórica de la excavación, según documentación gráfica de Proyecto.
Criterio de medición de obra: Se medirá la superficie teórica ejecutada según especificaciones de Proyecto, sin incluir los incrementos por excesos de excavación no autorizados.

| Código | Ud | Descripción | Rendimiento | Precio | Importe |
|---|---|---|---|---|---|
| mt08aaa010a | m³ | Agua. (material) | 0.019 | 38.26 | 0.73 |
| mt01arg000i | m³ | Arena cribada. (material) | 0.059 | 346.29 | 20.43 |
| mt01arg001ii | m³ | Agregado grueso homogeneizado, de tamaño máximo 19 mm. (material) | 0.103 | 311.66 | 32.10 |
| mt08cem000i | kg | Cemento gris en sacos. (material) | 19.425 | 4.16 | 80.81 |
| mq06hor010 | h | Mezcladora de concreto eléctrica con una capacidad de amasado de 160 l. (maquinaria) | 0.073 | 76.52 | 5.59 |
| mo045 | h | Armador, en trabajos de colocación del concreto. (mano de obra) | 0.010 | 120.22 | 1.20 |
| mo092 | h | Ayudante de armador, en trabajos de colocación del concreto. (mano de obra) | 0.021 | 89.80 | 1.89 |
| mo113 | h | Peón de albañilería. (mano de obra) | 0.144 | 83.20 | 11.98 |
| mo112 | h | Peón especializado de albañilería. (mano de obra) | 0.151 | 84.56 | 12.77 |
| % | % | Herramienta menor | 2 % | 167.50 | 3.35 |
|  |  | Costes directos |  |  | 170.85 |
