# Sistema de encofrado estanco para foso de elevador

- Propiedad del archivo: CYPE INGENIEROS, S.A.
- Formato: FIEBDC-3/2002
- Ámbito geográfico: Honduras
- Divisa: HNL
- Costes indirectos: 3.00 %
- Gastos generales: 13.00 %
- Beneficio industrial: 6.00 %
- IVA: 15.00 %

## C Cimentaciones

### CV Elementos singulares

#### CVF Foso de elevador

**CVF020** Ud Sistema de encofrado estanco para foso de elevador.
Montaje de sistema de encofrado perdido, en forma de cajón estanco, realizado con planchas de acero corten, de 3 mm de espesor, dobladas y cortadas, con uniones soldadas y elementos de rigidización formados por perfiles de acero S275JR, serie T 40x40, para formación de foso de elevador enterrado a nivel de la cimentación, con unas dimensiones máximas de 1500x1500 mm.
Incluye: Limpieza y preparación del plano de apoyo. Replanteo. Montaje del sistema de encofrado. Aplomado y nivelación del encofrado.
Criterio de medición de proyecto: Número de unidades previstas, según documentación gráfica de Proyecto.
Criterio de medición de obra: Se medirá el número de unidades realmente ejecutadas según especificaciones de Proyecto.

| Código | Ud | Descripción | Rendimiento | Precio | Importe |
|---|---|---|---|---|---|
| mt08eme010a | Ud | Encofrado perdido en forma de cajón estanco con fondo y cuatro paredes de 1270 mm de altura, compuesto por planchas de acero corten, de 3 mm de espesor, dobladas y cortadas, con uniones soldadas y elementos de rigidización formados por perfiles de acero S275JR, serie T 40x40, para conformado de foso de elevador, con dimensiones interiores adaptadas según el modelo de elevador, con unas dimensiones máximas de 1500x1500 mm. (material) | 1.000 | 24175.83 | 24175.83 |
| mo044 | h | Armador de encofrados. (mano de obra) | 0.586 | 118.68 | 69.55 |
| mo091 | h | Ayudante de armador de encofrados. (mano de obra) | 0.586 | 88.65 | 51.95 |
| % | % | Herramienta menor | 2 % | 24297.33 | 485.95 |
|  |  | Costes directos |  |  | 24783.28 |
