# Desmontaje de columna de fundición

- Propiedad del archivo: CYPE INGENIEROS, S.A.
- Formato: FIEBDC-3/2002
- Ámbito geográfico: Honduras
- Divisa: HNL
- Costes indirectos: 3.00 %
- Gastos generales: 13.00 %
- Beneficio industrial: 6.00 %
- IVA: 15.00 %

## D Demoliciones

### DE Estructuras

#### DEA Acero

**DEA031** m³ Desmontaje de columna de fundición.
Desmontaje de columna de fundición, de más de 3 m de longitud media, con equipo de oxicorte, y carga mecánica sobre camión o contenedor.
Incluye: Desmontaje del elemento. Retirada y acopio del material desmontado. Limpieza de los restos de obra. Carga mecánica del material desmontado y restos de obra sobre camión o contenedor.
Criterio de medición de proyecto: Volumen medido según documentación gráfica de Proyecto.
Criterio de medición de obra: Se medirá el volumen realmente desmontado según especificaciones de Proyecto.

| Código | Ud | Descripción | Rendimiento | Precio | Importe |
|---|---|---|---|---|---|
| mo047 | h | Montador de estructura metálica. (mano de obra) | 2.056 | 120.22 | 247.17 |
| mo094 | h | Ayudante de montador de estructura metálica. (mano de obra) | 2.056 | 89.80 | 184.63 |
| % | % | Herramienta menor | 2 % | 431.80 | 8.64 |
|  |  | Costes directos |  |  | 440.44 |
