# Demolición de columna de piedra

- Propiedad del archivo: CYPE INGENIEROS, S.A.
- Formato: FIEBDC-3/2002
- Ámbito geográfico: Honduras
- Divisa: HNL
- Costes indirectos: 3.00 %
- Gastos generales: 13.00 %
- Beneficio industrial: 6.00 %
- IVA: 15.00 %

## D Demoliciones

### DE Estructuras

#### DEC Mampostería

**DEC030** m Demolición de columna de piedra.
Demolición de columna de piedra labrada de más de 2500 cm² de sección, con medios manuales y carga manual sobre camión o contenedor.
Incluye: Demolición del elemento. Fragmentación de los escombros en piezas manejables. Retirada y acopio de escombros. Limpieza de los restos de obra. Carga manual de escombros sobre camión o contenedor.
Criterio de medición de proyecto: Longitud medida según documentación gráfica de Proyecto.
Criterio de medición de obra: Se medirá la longitud realmente demolida según especificaciones de Proyecto.

| Código | Ud | Descripción | Rendimiento | Precio | Importe |
|---|---|---|---|---|---|
| mo112 | h | Peón especializado de albañilería. (mano de obra) | 6.456 | 84.56 | 545.92 |
| mo113 | h | Peón de albañilería. (mano de obra) | 6.456 | 83.20 | 537.14 |
| % | % | Herramienta menor | 2 % | 1083.06 | 21.66 |
|  |  | Costes directos |  |  | 1104.72 |
