# Demolición de losa de concreto reforzado, con medios manuales

- Propiedad del archivo: CYPE INGENIEROS, S.A.
- Formato: FIEBDC-3/2002
- Ámbito geográfico: Honduras
- Divisa: HNL
- Costes indirectos: 3.00 %
- Gastos generales: 13.00 %
- Beneficio industrial: 6.00 %
- IVA: 15.00 %

## D Demoliciones

### DE Estructuras

#### DEH Concreto

**DEH020** m² Demolición de losa de concreto reforzado, con medios manuales.
Demolición de losa maciza de concreto reforzado de 21 a 23 cm de canto total, con medios manuales, martillo neumático y equipo de oxicorte, previo levantado del piso y contrapiso, y carga manual sobre camión o contenedor.
Criterio de valoración económica: El precio no incluye el levantado del pavimento.
Incluye: Replanteo de la superficie de losa a demoler. Demolición del elemento. Corte de las armaduras. Fragmentación de los escombros en piezas manejables. Retirada y acopio de escombros. Limpieza de los restos de obra. Carga manual de escombros sobre camión o contenedor.
Criterio de medición de proyecto: Superficie medida según documentación gráfica de Proyecto.
Criterio de medición de obra: Se medirá la superficie realmente demolida según especificaciones de Proyecto.

| Código | Ud | Descripción | Rendimiento | Precio | Importe |
|---|---|---|---|---|---|
| mq05mai030 | h | Martillo neumático. (maquinaria) | 1.101 | 101.07 | 111.28 |
| mq05pdm110 | h | Compresor portátil diesel media presión 10 m³/min. (maquinaria) | 0.551 | 171.43 | 94.46 |
| mq08sol010 | h | Equipo de oxicorte, con acetileno como combustible y oxígeno como comburente. (maquinaria) | 0.330 | 182.58 | 60.25 |
| mo019 | h | Soldador. (mano de obra) | 0.387 | 115.53 | 44.71 |
| mo112 | h | Peón especializado de albañilería. (mano de obra) | 1.291 | 83.48 | 107.77 |
| mo113 | h | Peón de albañilería. (mano de obra) | 0.968 | 82.13 | 79.50 |
| % | % | Herramienta menor | 2 % | 497.97 | 9.96 |
|  |  | Costes directos |  |  | 507.93 |
