# Corte de losa de concreto reforzado con útiles diamantados

- Propiedad del archivo: CYPE INGENIEROS, S.A.
- Formato: FIEBDC-3/2002
- Ámbito geográfico: Honduras
- Divisa: HNL
- Costes indirectos: 3.00 %
- Gastos generales: 13.00 %
- Beneficio industrial: 6.00 %
- IVA: 15.00 %

## D Demoliciones

### DE Estructuras

#### DEH Concreto

**DEH022** m² Corte de losa de concreto reforzado con útiles diamantados.
Corte en húmedo de losa nervada de concreto reforzado, con hilo diamantado, previo levantado del piso y contrapiso, y carga manual sobre camión o contenedor.
Criterio de valoración económica: El precio no incluye el levantado del pavimento.
Incluye: Replanteo de la superficie de losa a demoler. Corte del elemento. Fragmentación de los escombros en piezas manejables. Retirada y acopio de escombros. Limpieza de los restos de obra. Carga manual de escombros sobre camión o contenedor.
Criterio de medición de proyecto: Superficie medida según documentación gráfica de Proyecto.
Criterio de medición de obra: Se medirá la superficie realmente ejecutada según especificaciones de Proyecto.

| Código | Ud | Descripción | Rendimiento | Precio | Importe |
|---|---|---|---|---|---|
| mt51cpd020b | m² | Corte en húmedo con hilo diamantado, en losas de concreto fresco o en masa. (material) | 1.000 | 29382.24 | 29382.24 |
| mo113 | h | Peón de albañilería. (mano de obra) | 1.087 | 83.20 | 90.44 |
| % | % | Herramienta menor | 2 % | 29472.68 | 589.45 |
|  |  | Costes directos |  |  | 30062.13 |
