# Demolición de columna de concreto reforzado

- Propiedad del archivo: CYPE INGENIEROS, S.A.
- Formato: FIEBDC-3/2002
- Ámbito geográfico: Honduras
- Divisa: HNL
- Costes indirectos: 3.00 %
- Gastos generales: 13.00 %
- Beneficio industrial: 6.00 %
- IVA: 15.00 %

## D Demoliciones

### DE Estructuras

#### DEH Concreto

**DEH030** m³ Demolición de columna de concreto reforzado.
Demolición de columna de concreto reforzado, con medios manuales, martillo neumático y equipo de oxicorte, y carga manual sobre camión o contenedor.
Incluye: Demolición del elemento. Corte de las armaduras. Fragmentación de los escombros en piezas manejables. Retirada y acopio de escombros. Limpieza de los restos de obra. Carga manual de escombros sobre camión o contenedor.
Criterio de medición de proyecto: Volumen medido según documentación gráfica de Proyecto.
Criterio de medición de obra: Se medirá el volumen realmente demolido según especificaciones de Proyecto.

| Código | Ud | Descripción | Rendimiento | Precio | Importe |
|---|---|---|---|---|---|
| mq05mai030 | h | Martillo neumático. (maquinaria) | 6.955 | 101.07 | 702.94 |
| mq05pdm110 | h | Compresor portátil diesel media presión 10 m³/min. (maquinaria) | 3.478 | 171.43 | 596.23 |
| mq08sol010 | h | Equipo de oxicorte, con acetileno como combustible y oxígeno como comburente. (maquinaria) | 1.739 | 182.58 | 317.51 |
| mo019 | h | Soldador. (mano de obra) | 2.039 | 115.53 | 235.57 |
| mo112 | h | Peón especializado de albañilería. (mano de obra) | 8.154 | 83.48 | 680.70 |
| mo113 | h | Peón de albañilería. (mano de obra) | 6.795 | 82.13 | 558.07 |
| % | % | Herramienta menor | 2 % | 3091.02 | 61.82 |
|  |  | Costes directos |  |  | 3152.84 |
