# Demolición de escalera de madera con pasos pétreos

- Propiedad del archivo: CYPE INGENIEROS, S.A.
- Formato: FIEBDC-3/2002
- Ámbito geográfico: Honduras
- Divisa: HNL
- Costes indirectos: 3.00 %
- Gastos generales: 13.00 %
- Beneficio industrial: 6.00 %
- IVA: 15.00 %

## D Demoliciones

### DE Estructuras

#### DEM Madera

**DEM061** m² Demolición de escalera de madera con pasos pétreos.
Demolición de escalera compuesta por estructura de madera, baranda de madera y peldaños pétreos, con medios manuales y motosierra, y carga manual sobre camión o contenedor.
Incluye: Demolición del elemento. Fragmentación de los escombros en piezas manejables. Retirada y acopio de escombros. Limpieza de los restos de obra. Carga manual de escombros sobre camión o contenedor.
Criterio de medición de proyecto: Superficie medida según documentación gráfica de Proyecto.
Criterio de medición de obra: Se medirá la superficie realmente demolida según especificaciones de Proyecto.

| Código | Ud | Descripción | Rendimiento | Precio | Importe |
|---|---|---|---|---|---|
| mq09sie010 | h | Motosierra a gasolina, de 50 cm de espada y 2 kW de potencia. (maquinaria) | 0.927 | 74.52 | 69.08 |
| mo112 | h | Peón especializado de albañilería. (mano de obra) | 1.087 | 84.56 | 91.92 |
| mo113 | h | Peón de albañilería. (mano de obra) | 0.815 | 83.20 | 67.81 |
| % | % | Herramienta menor | 2 % | 228.81 | 4.58 |
|  |  | Costes directos |  |  | 233.39 |
